# Recuperación Fortaleza Hispanomusulmana Castillo de Tabernas, Almería. Fase II

- Propiedad del archivo: RIB Spain
- Formato: FIEBDC-3/2016
- Programa: Presto 21.02
- Tipo: presupuesto
- Fecha de los precios: 07/07/2003
- Divisa: EUR
- Costes indirectos: 0.25 %
- Gastos generales: 13 %
- Beneficio industrial: 6 %
- IVA: 21 %
- Código: Tabernas (31/01/2000)
Importe: 340372.94
Datos técnicos: CerEjercicio1 2005; CerEjercicio2 2006; CerEjercicio3 2007; CerEjercicio4 2008; CerEjercicio5 2009; CerEjercicio6 2010; CerSisContratación Contratación directa; DecDet 2
Relación comercial: Andalucía, 340370.25, Cataluña, Valencia

## C0001 ACTUACIONES PREVIAS / PERFILADOS / APEOS
Importe: 24057.52
Relación comercial: Andalucía, 24055.43, Cataluña, Valencia

**1.0001** m2 Desbroce terreno desarbolado e<10 cm
204 m2 × 3.59 (3.6 con costes indirectos) = 734.40
Desbroce y limpieza superficial de terreno de la plataforma del segundo recinto a mano (salvando las estructuras murarias existentes en la misma), que se encuentra sin obstáculos arboreos, y por medios manuales, hasta una profundidad de 10 cm, incluso retirada hacia el exterior de la zona sin carga ni transporte, con parte proporcional de medios auxiliares. p.p. de medios auxiliares y elementos de seguridad necesarios para su perfecta ejecución. Totalmente terminado.

| Código | Ud | Descripción | Rendimiento | Precio | Importe |
|---|---|---|---|---|---|
| O01OA070 | h | Peón ordinario construcción (mano de obra; 01/09/2005) | 0.2 | 17.74 | 3.55 |
| %01 | % | Medios auxiliares | 1 % | 3.55 | 0.04 |
|  |  | Total |  |  | 3.59 |

Claves: DESBROCE, LIMPIEZA, SUPERFICIAL, TERRENO, DESARBOLADO, MEDIOS, MECANICOS, PROFUNDIDAD, CARGA, TRANSPORTE, TIERRA, VEGETAL, PRODUCTOS, RESULTANTES, VERTEDERO, PARTE, PROPORCIONAL, MEDIDAS, PROTECCION, COLECTIVAS, MEDICION, SUPERFICIE, REALMENTE, EJECUTADA, CONFORME, ORDEN
Relación comercial: Andalucía, 3.59, Cataluña, Valencia

| Medición | Uds. | Largo | Ancho | Parcial |
|---|---|---|---|---|
| Segundo recinto | 1 | 17 | 12 | 204.00 |
| Total |  |  |  | 204 |

**1.0002** m2 Desbroce manual para no dañar ninguna estructura muraria existente
1024.5 m2 × 7.5 (7.52 con costes indirectos) = 7704.24
Desbroce y limpieza del terreno a mano junto a estructuras murarias de la plataforma superior y puerta noreste para no dañar a éstas, con una profundidad media de 5 cm., incluso carga y transporte de la tierra vegetal y productos resultantes a vertedero, con parte proporcional de medios auxiliares. p.p. de medios auxiliares y elementos de seguridad necesarios para su perfecta ejecución. Totalmente terminado.

| Código | Ud | Descripción | Rendimiento | Precio | Importe |
|---|---|---|---|---|---|
| O01OA070 | h | Peón ordinario construcción | 0.4 | 17.74 | 7.10 |
| CARGYTRA | Ud | Carga,transp. y canon de vertedero (01/09/2005) | 0.5 | 0.65 | 0.33 |
| %01 | % | Medios auxiliares | 1 % | 7.43 | 0.07 |
|  |  | Total |  |  | 7.5 |

Claves: DESBROCE, LIMPIEZA, TERRENO, CARGA, RESIDUOS, TRANSPORTE, MANUAL
Relación comercial: Andalucía, 7.5, Cataluña, Valencia

| Medición | Uds. | Largo | Ancho | Parcial |
|---|---|---|---|---|
| PLATAFORMA SUPERIOR |  |  |  |  |
| aljibes | 1 | 9 | 8 | 72.00 |
|  | 1 | 8.5 | 7 | 59.50 |
| muralla diafragma | 1 | 24 | 11 | 264.00 |
| lienzo 3 | 1 | 11 | 4 | 44.00 |
| lienzo 4 | 1 | 11 | 5 | 55.00 |
| puerta extremo noreste | 1 | 17 | 11 | 187.00 |
| lienzo 9 | 1 | 7 | 7 | 49.00 |
| lienzo 10 | 1 | 8 | 5 | 40.00 |
| zona adyacente a torre noreste (exterior e interior) | 1 | 10 | 5 | 50.00 |
| SEGUNDO RECINTO | 1 | 17 | 12 | 204.00 |
| Total |  |  |  | 1024.5 |

**1.0003** m2 Perfilado manual de tierras en base de estructuras murarias
297 m2 × 12.81 (12.84 con costes indirectos) = 3813.48
Perfilado de tierras y materiales adyacentes a las estructuras murarias mediante la retirada de elementos sueltos, creando una superficie sensiblemente plana. Todo ello por medios manuales, con carga y transporte de los residuos resultantes, pues no deberán retirarse a vertedero. Se incluye la parte proporcional de medios auxiliares. p.p. de medios auxiliares y elementos de seguridad necesarios para su perfecta ejecución. Totalmente terminado.

| Código | Ud | Descripción | Rendimiento | Precio | Importe |
|---|---|---|---|---|---|
| O01OA070 | h | Peón ordinario construcción | 0.7 | 17.74 | 12.42 |
| CARGYTRA | Ud | Carga,transp. y canon de vertedero | 0.4 | 0.65 | 0.26 |
| %01 | % | Medios auxiliares | 1 % | 12.68 | 0.13 |
|  |  | Total |  |  | 12.81 |

Claves: PERFILADO, REFINO, TIERRAS, MATERIALES, SUELTOS, MEDIOS, MANUALES, MANUAL
Relación comercial: Andalucía, 12.81, Cataluña, Valencia

| Medición | Uds. | Largo | Parcial |
|---|---|---|---|
| PLATAFORMA SUPERIOR |  |  |  |
| aljibes | 2 | 9 | 18.00 |
|  | 2 | 8 | 16.00 |
|  | 2 | 8.5 | 17.00 |
|  | 2 | 7 | 14.00 |
| muralla diafragma | 2 | 24 | 48.00 |
| lienzo 3 | 1 | 11 | 11.00 |
| lienzo 4 | 1 | 11 | 11.00 |
| puerta extremo noreste | 1 | 95 | 95.00 |
| lienzo 9 | 1 | 7 | 7.00 |
| lienzo 10 | 1 | 8 | 8.00 |
| zona adyacente a torre noreste (exterior e interior) | 1 | 10 | 10.00 |
|  | 2 | 5 | 10.00 |
| SEGUNDO RECINTO | 2 | 12 | 24.00 |
|  | 2 | 4 | 8.00 |
| Total |  |  | 297 |

**1.0004** ud Retirada de elementos caidos de las estructuras colapsadas con acopio
1 ud × 2044.26 (2049.37 con costes indirectos) = 2049.37
Levantado cuidadoso de las mamposterías de los muros colapsados, (con seguimiento) por medios manuales, con levantado, limpieza y paletizado de las piezas a zona adyacente para su posterior estudio y futura recolocación. Una vez recuperadas las piezas se acopiarán en zona cercana para posterior inventariado, siglado y toma de datos (no incluida). Todas las piezas se depositarán en palés de forma ordenada. Se incluirán todos los medios auxiliares y elementos de seguridad y protección necesarios para su perfecta ejecución. Totalmente terminado.

| Código | Ud | Descripción | Rendimiento | Precio | Importe |
|---|---|---|---|---|---|
| O01OB075 | h | Especialista cantería (mano de obra; 01/09/2005) | 32 | 22.52 | 720.64 |
| O01OA070 | h | Peón ordinario construcción | 32 | 17.74 | 567.68 |
| O01OA060 | h. | Peón especializado (mano de obra; 01/09/2005) | 32 | 16.46 | 526.72 |
| CARGYTRA | Ud | Carga,transp. y canon de vertedero | 321.5 | 0.65 | 208.98 |
| %01 | % | Medios auxiliares | 1 % | 2024.02 | 20.24 |
|  |  | Total |  |  | 2044.26 |

Relación comercial: Andalucía, 2044.26, Cataluña, Valencia

| Medición | Uds. | Parcial |
|---|---|---|
| para la totalidad de las zonas de actuación | 1 | 1.00 |
| Total |  | 1 |

**1.0005** m3 Retirada de rellenos térreos y escombros caídos para nivelación de apoyos y apeos
314.25 m3 × 13.8 (13.83 con costes indirectos) = 4346.08
Levantado de rellenos térreos y escombros caídos (con seguimiento) por medios manuales, para dejar el paramento sensiblemente limpio y estable, (sin retirada completa a vertedero) para poder colocar los apeos de emergencia. Se incluirán todos los medios auxiliares y elementos de seguridad y protección necesarios para su perfecta ejecución. Totalmente terminado. se usará la maquinaria para la retirada de los vertidos.

| Código | Ud | Descripción | Rendimiento | Precio | Importe |
|---|---|---|---|---|---|
| O01OA070 | h | Peón ordinario construcción | 0.2 | 17.74 | 3.55 |
| O01OA060 | h. | Peón especializado | 0.1 | 16.46 | 1.65 |
| M01ME050 | h. | Retro-Pala excavadora (maquinaria; 26/06/2018) | 0.4 | 17.91 | 7.16 |
| CARGYTRA | Ud | Carga,transp. y canon de vertedero | 2 | 0.65 | 1.30 |
| %01 | % | Medios auxiliares | 1 % | 13.66 | 0.14 |
|  |  | Total |  |  | 13.8 |

Relación comercial: Andalucía, 13.8, Cataluña, Valencia

| Medición | Uds. | Largo | Ancho | Alto | Parcial |
|---|---|---|---|---|---|
| segundo recinto | 2 | 12.5 | 1 | 1.5 | 37.50 |
|  | 2 | 4 | 1 | 1.5 | 12.00 |
| torreón bajo carretera | 4 | 5.5 | 1 | 1.5 | 33.00 |
|  | 4 | 4 | 1 | 1.5 | 24.00 |
| muralla diafragma | 1 | 34 | 1 | 1.5 | 51.00 |
|  | 1 | 11 | 1 | 1.5 | 16.50 |
|  | 1 | 13 | 1 | 1.5 | 19.50 |
|  | 1 | 16.5 | 1 | 1.5 | 24.75 |
| puerta extremo noreste | 2 | 6 | 1 | 1.5 | 18.00 |
|  | 1 | 15 | 1 | 1.5 | 22.50 |
|  | 2 | 2 | 1 | 1.5 | 6.00 |
|  | 3 | 9 | 1 | 1.5 | 40.50 |
| lienzo sur degradado | 1 | 6 | 1 | 1.5 | 9.00 |
| Total |  |  |  |  | 314.25 |

**1.0006** ml Apeo muros y terrenos con madera <3 m
209.5 ml × 20.67 (20.72 con costes indirectos) = 4340.84
Apeo de bases de lienzos y torreones que se encuentran horadados en su parte baja, mediante acodalamiento contra la base de los muros adyacentes, como paso previo para la elevación de los muros faltantes o resto de trabajos descritos en el proyecto. Tendrán hasta una altura máxima de 3 m., y se resolverán mediante tablones, correas y codales de madera, con parte proporcional de medios auxiliares, trabajos previos de limpieza para apoyos y pequeñas excavaciones. Se incluirán todos los medios auxiliares y elementos de seguridad y protección necesarios para su perfecta ejecución. Totalmente terminado.

| Código | Ud | Descripción | Rendimiento | Precio | Importe |
|---|---|---|---|---|---|
| O01OB010 | h. | Oficial 1ª encofrador (mano de obra; 01/09/2005) | 0.4 | 18.96 | 7.584 |
| O01OA070 | h | Peón ordinario construcción | 0.4 | 17.74 | 7.096 |
| P01EM270 | m3 | Madera de pino para apeos (material; 01/01/2010) | 0.03 | 181.06 | 5.432 |
| P01UC030 | kg | Puntas 20x100 (material; 26/06/2018) | 0.05 | 7.03 | 0.352 |
| %01 | % | Medios auxiliares | 1 % | 20.464 | 0.205 |
|  |  | Total |  |  | 20.67 |

Claves: MEDIANERIAS, TERRENOS, ALTURA, MAXIMA, TABLONES, CORREAS, CODALES, MADERA, PARTE, PROPORCIONAL, MEDIOS, TRABAJOS, PREVIOS, LIMPIEZA, APOYOS, PEQUEÑAS, EXCAVACIONES, MEDICION, DESCONTANDO, HUECOS
Relación comercial: Andalucía, 20.66, Cataluña, Valencia

| Medición | Uds. | Largo | Parcial |
|---|---|---|---|
| segundo recinto | 2 | 12.5 | 25.00 |
|  | 2 | 4 | 8.00 |
| torreón bajo carretera | 4 | 5.5 | 22.00 |
|  | 4 | 4 | 16.00 |
| muralla diafragma | 1 | 34 | 34.00 |
|  | 1 | 11 | 11.00 |
|  | 1 | 13 | 13.00 |
|  | 1 | 16.5 | 16.50 |
| puerta extremo noreste | 2 | 6 | 12.00 |
|  | 1 | 15 | 15.00 |
|  | 2 | 2 | 4.00 |
|  | 3 | 9 | 27.00 |
| lienzo sur degradado | 1 | 6 | 6.00 |
| Total |  |  | 209.5 |

**1.0007** m2 Levantado de camino actual sobre torreón 10
63 m2 × 16.93 (16.97 con costes indirectos) = 1069.11
Levantado de camino actual de adoquín y solera de hormigón bajo esta, cuidando de no dañar la fábrica del torreón 10 y los lienzos adyacentes, incluso carga y transporte de los escombros y tierra a vertedero, con parte proporcional de medios auxiliares. p.p. de medios auxiliares y elementos de seguridad necesarios para su perfecta ejecución. Totalmente terminado.

| Código | Ud | Descripción | Rendimiento | Precio | Importe |
|---|---|---|---|---|---|
| O01OA070 | h | Peón ordinario construcción | 0.2 | 17.74 | 3.55 |
| O01OA060 | h. | Peón especializado | 0.1 | 16.46 | 1.65 |
| M01ME050 | h. | Retro-Pala excavadora | 0.5 | 17.91 | 8.96 |
| CARGYTRA | Ud | Carga,transp. y canon de vertedero | 4 | 0.65 | 2.60 |
| %01 | % | Medios auxiliares | 1 % | 16.76 | 0.17 |
|  |  | Total |  |  | 16.93 |

Relación comercial: Andalucía, 16.93, Cataluña, Valencia

| Medición | Uds. | Largo | Ancho | Parcial |
|---|---|---|---|---|
| camino actual sobre torreón 10 | 1 | 18 | 3.5 | 63.00 |
| Total |  |  |  | 63 |

## C0002 RETIRADAS DE RELLENOS y TERRAPLENADOS
Importe: 58211.79
Relación comercial: Andalucía, 58211.79, Cataluña, Valencia

**2.0001** m2 Retirada de rellenos y terraplenados en superficie
262.75 m2 × 81.69 (81.89 con costes indirectos) = 21516.60
Sondeo para recopilación de datos constructivos mediante excavación con medios manuales de apoyo en superficie, con una altura máxima de 80 cm. de altura. Los sondeos pueden ser ampliados con una superficie levemente mayor para mejor documentación y análisis de los resultados de la excavación, sin que por ello se incremente precio alguno de las mismas. Quedarán incluidos los materiales de ferreteria y los equipos mecánicos necesarios para la retirada de tierras a pie de carga, carga y transporte a vertedero y canon del mismo. Se llevará a cabo siguiendo el método estratigráfico, mediante el levantamiento de los diferentes estratos de deposición natural o antrópica, por medio de métodos manuales. (Los levantamientos serán artificiales de 15 cm. mientras no aparezcan los niveles naturales o antrópicos). Dichos estratos, diferenciados mediante su color y textura, recibirán un número de nivel. Partida totalmente terminada. Se incluye toma de datos realizada, la documentación fotográfica y la planimétrica. Se incluirá la p.p. de medios auxiliares y elementos de seguridad necesarios para su perfecta ejecución.

| Código | Ud | Descripción | Rendimiento | Precio | Importe |
|---|---|---|---|---|---|
| O01OA030 | h | Oficial 1ª construcción (mano de obra; 01/09/2005) | 2 | 18.87 | 37.74 |
| O01OA060 | h. | Peón especializado | 2 | 16.46 | 32.92 |
| M01ME050 | h. | Retro-Pala excavadora | 0.3 | 17.91 | 5.37 |
| M07CA020 | h | Camión bañera 20 m3 375 cv (maquinaria; 07/09/2009) | 0.1 | 32.75 | 3.28 |
| M07N601 | t | Vertido tierras limpias en parcela municipal (maquinaria; 01/09/2005) | 1.85 | 0.85 | 1.57 |
| %01 | % | Medios auxiliares | 1 % | 80.88 | 0.81 |
|  |  | Total |  |  | 81.69 |

Relación comercial: Andalucía, 81.69, Cataluña, Valencia

| Medición | Uds. | Largo | Ancho | Parcial |
|---|---|---|---|---|
| torreón bajo carretera | 1 | 5 | 5 | 25.00 |
|  | 1 | 4 | 2 | 8.00 |
|  | 1 | 1.5 | 2 | 3.00 |
| rebaje camino acceso junto a torreón 10 | 2 | 4 | 3.5 | 28.00 |
| muralla diafragma | 1 | 34 | 1.5 | 51.00 |
|  | 1 | 11 | 1.5 | 16.50 |
|  | 1 | 13 | 1.5 | 19.50 |
|  | 1 | 16.5 | 1.5 | 24.75 |
| puerta extremo noreste | 2 | 7 | 1.5 | 21.00 |
|  | 1 | 17 | 1.5 | 25.50 |
|  | 3 | 9 | 1.5 | 40.50 |
| Total |  |  |  | 262.75 |

**2.0002** ud Sondeo de recopilación de datos constructivos 2x2 m2
25 ud × 1443.53 (1447.14 con costes indirectos) = 36178.50
Sondeo para recopilación de datos constructivos más específcos y profundos, tras la retirada de los rellenos, mediante excavación con medios manuales de un espacio de 4,00 m2. (2x2 metros). Los sondeos pueden ser ampliados con una superficie levemente mayor para mejor documentación y análisis de los resultados de la excavación, sin que por ello se incremente precio alguno de las mismas. Quedarán incluidos los materiales de ferreteria y equipos mecánicos para la retirada de tierras a pie de carga, craga y transporte a vertedero y canon del mismo. Se llevará a cabo mediante el levantamiento de los diferentes estratos de deposición natural o antrópica, por medio de métodos manuales. (Los levantamientos serán artificiales de 15 cm. mientras no aparezcan los niveles naturales o antrópicos). Partida totalmente terminada. No se incluye la toma de datos a realizar, ni la documentación fotográfica ni planimétrica. Se incluirá la p.p. de medios auxiliares y elementos de seguridad necesarios para su perfecta ejecución.

| Código | Ud | Descripción | Rendimiento | Precio | Importe |
|---|---|---|---|---|---|
| O01OB075 | h | Especialista cantería | 20 | 22.52 | 450.40 |
| O01OA030 | h | Oficial 1ª construcción | 20 | 18.87 | 377.40 |
| O01OA050 | h | Ayudante construcción (mano de obra; 01/09/2005) | 18 | 16.16 | 290.88 |
| O01OA060 | h. | Peón especializado | 18 | 16.46 | 296.28 |
| M01ME050 | h. | Retro-Pala excavadora | 0.4 | 17.91 | 7.16 |
| M07CA020 | h | Camión bañera 20 m3 375 cv | 0.15 | 32.75 | 4.91 |
| M07N601 | t | Vertido tierras limpias en parcela municipal | 2.6 | 0.85 | 2.21 |
| %01 | % | Medios auxiliares | 1 % | 1429.24 | 14.29 |
|  |  | Total |  |  | 1443.53 |

Relación comercial: Andalucía, 1443.53, Cataluña, Valencia

| Medición | Uds. | Parcial |
|---|---|---|
| aljibes (4 ud = 16m2) | 4 | 4.00 |
| muralla diafragma (6ud = 24m2) | 6 | 6.00 |
| lienzo 3 (2ud = 8m2) | 2 | 2.00 |
| lienzo 4 (2ud = 8m2) | 2 | 2.00 |
| puerta extremo noreste (4ud = 16m2) | 4 | 4.00 |
| lienzo 9 (2ud = 8m2) | 2 | 2.00 |
| lienzo 10 (2ud = 8m2) | 2 | 2.00 |
| zona adyacente a torre noroeste (2ud = 8m2) | 2 | 2.00 |
| Segundo recinto (1ud = 4 m2) | 1 | 1.00 |
| Total |  | 25 |

**2.0003** m2 Reconocimiento de superficies mediante ventana vertical
2.25 m2 × 229.07 (229.64 con costes indirectos) = 516.69
Reconocimiento de ventana vertical en paramento para la localización de diferentes estructuras constructivas y las modificaciones sufridas. Se realizarán de manera manual salvando la totalidad de las capas que aparezcan mediante escalonado de superficie y su perfilado. se incluye la retirada de los escombros generados. Se incluirán los medios auxiliares y elementos de seguridad necesarios para la correcta ejecución de todos los trabajos a realizar. Partida totalmente terminada.

| Código | Ud | Descripción | Rendimiento | Precio | Importe |
|---|---|---|---|---|---|
| O01OA030 | h | Oficial 1ª construcción | 11 | 18.87 | 207.57 |
| M01MATE | ud | Pequeño material (material; 26/06/2018) | 20 | 0.88 | 17.60 |
| CARGYTRA | Ud | Carga,transp. y canon de vertedero | 2.5 | 0.65 | 1.63 |
| %01 | % | Medios auxiliares | 1 % | 226.80 | 2.27 |
|  |  | Total |  |  | 229.07 |

Claves: construcción, estrato, vertical, modificado, estructura, Histórico
Relación comercial: Andalucía, 229.07, Cataluña, Valencia

| Medición | Uds. | Largo | Ancho | Parcial |
|---|---|---|---|---|
| completa | 25 | 0.3 | 0.3 | 2.25 |
| Total |  |  |  | 2.25 |

## C0003 LIMPIEZAS Y REPARACIÓN DE GRIETAS (25/04/2000)
Importe: 35782.49
Relación comercial: Andalucía, 35782.17, Cataluña, Valencia

**3.0001** m2 Limpieza profunda de superficies de coronación de los lienzos
223.6 m2 × 7.58 (7.6 con costes indirectos) = 1699.36
Actuaciones previas de limpieza profunda de las superfices de las coronaciones de los muros, mediante retirada de elementos sueltos y posterior limpieza con aspiradora industrial hasta eliminar los detritus sueltos, restos impalpaples de materiales degradados o polvo existente, dejándola lista para la reparación. Se realizará un desmontado cuidadoso de los elementos que se encuentren sueltos o desprendidos con retirada de escombro y carga sobre camión con transporte a vertedero. Se incluirán todos los medios de utillaje de restauración, medios auxiliares, de protección y elementos de seguridad necesarios para su perfecta ejecución. Totalmente terminado.

| Código | Ud | Descripción | Rendimiento | Precio | Importe |
|---|---|---|---|---|---|
| O01OB070 | h. | Oficial cantero (mano de obra; 01/09/2005) | 0.1 | 17.47 | 1.75 |
| O01OA070 | h | Peón ordinario construcción | 0.1 | 17.74 | 1.77 |
| ASP01POL9 | h. | aspiradora industrial (maquinaria; 26/06/2018) | 0.2 | 11.77 | 2.35 |
| CARGYTRA | Ud | Carga,transp. y canon de vertedero | 2.5 | 0.65 | 1.63 |
| %01 | % | Medios auxiliares | 1 % | 7.50 | 0.08 |
|  |  | Total |  |  | 7.58 |

Claves: horizontal, aire, limpieza, inferior, depósito, superficie, polvo, fábrica, manual, maquinaria, disgregado, voladizo, revisión, adherir, plano, aplicación, fino, camión, proyección, transporte, carga, vertedero, medición, ejecución, vertical, específico, cuadro, especial, ornamental, afectar, escombro, fachada, seco, labrador
Relación comercial: Andalucía, 7.58, Cataluña, Valencia

| Medición | Uds. | Largo | Ancho | Parcial |
|---|---|---|---|---|
| Segundo recinto | 1 | 12 | 1.8 | 21.60 |
| Torreón y lienzos bajo camino acceso | 1 | 6 | 1.5 | 9.00 |
|  | 1 | 13 | 1.5 | 19.50 |
|  | 1 | 5.5 | 5 | 27.50 |
| Muralla diafragma | 1 | 12 | 2 | 24.00 |
|  | 1 | 16 | 2 | 32.00 |
|  | 1 | 19 | 2 | 38.00 |
| Puerta extremo noreste | 2 | 7 | 1.5 | 21.00 |
|  | 1 | 6 | 1.5 | 9.00 |
| Lienzo colapsado | 2 | 5.5 | 2 | 22.00 |
| Total |  |  |  | 223.6 |

**3.0002** m2 Limpieza general de paramentos con cepillos
740.25 m2 × 6.16 (6.18 con costes indirectos) = 4574.75
Tratamiento de limpieza física de las superficies de los paramentos murarios, mediante cepillos de cerdas y una ligera cantidad de agua, o equipo de chorro de aire a presión. Deberán respetarse los morteros originales, no alterar nunca los materiales que componen los paramentos, y que no sean perjudiciales para los operarios o el medio ambiente. Se incluirán todos los medios auxiliares y elementos de seguridad y protección necesarios para su perfecta ejecución. Totalmente terminado. .

| Código | Ud | Descripción | Rendimiento | Precio | Importe |
|---|---|---|---|---|---|
| O01OA070 | h | Peón ordinario construcción | 0.25 | 17.74 | 4.44 |
| MedAux | ud | Medios auxiliares y pequeño material (material; 26/06/2018) | 0.2 | 1.2 | 0.24 |
| MMMA67c | h | Equipo chorro aire presión (maquinaria; 05/12/2014) | 0.3 | 2.58 | 0.77 |
| CARGYTRA | Ud | Carga,transp. y canon de vertedero | 1 | 0.65 | 0.65 |
| %01 | % | Medios auxiliares | 1 % | 6.10 | 0.06 |
|  |  | Total |  |  | 6.16 |

Relación comercial: Andalucía, 6.16, Cataluña, Valencia

| Medición | Uds. | Largo | Alto | Parcial |
|---|---|---|---|---|
| segundo recinto | 2 | 12.5 | 2 | 50.00 |
| muralla diafragma | 1 | 34 | 2 | 68.00 |
|  | 1 | 11 | 2 | 22.00 |
|  | 1 | 13 | 2 | 26.00 |
|  | 1 | 16.5 | 9 | 148.50 |
|  | 1 | 14 | 9 | 126.00 |
| puerta extremo noreste | 3 | 9 | 2 | 54.00 |
| Torreón y lienzos bajo camino acceso | 2 | 6 | 3.5 | 42.00 |
|  | 2 | 13 | 3.5 | 91.00 |
|  | 4 | 5.5 | 3 | 66.00 |
| Lienzo colapsado | 1 | 5.5 | 4.5 | 24.75 |
|  | 2 | 5.5 | 2 | 22.00 |
| Total |  |  |  | 740.25 |

**3.0003** m2 Retirada puntual de enfoscados y materiales inadecuados
37.5 m2 × 27.41 (27.48 con costes indirectos) = 1030.50
Retiradas puntuales de enfoscados, rejuntados o elementos materiales inadecuados, hasta dejar el soporte bajo éste a la vista, por medios manuales, incluso limpieza y retirada a pie de carga, carga y transporte al vertedero, a una distancia mayor de 10 Km., y canon de vertedero, p.p. de medios auxiliares y elementos de seguridad necesarios para su perfecta ejecución. Totalmente terminado.

| Código | Ud | Descripción | Rendimiento | Precio | Importe |
|---|---|---|---|---|---|
| O01OA070 | h | Peón ordinario construcción | 1.2 | 17.74 | 21.29 |
| CARGYTRA | Ud | Carga,transp. y canon de vertedero | 9 | 0.65 | 5.85 |
| %01 | % | Medios auxiliares | 1 % | 27.14 | 0.27 |
|  |  | Total |  |  | 27.41 |

Claves: auxiliar, plaqueta, medio, alicatar, pegamento, demolición, mano, pie, vertedero, manual, transporte, limpieza, carga, escombro
Relación comercial: Andalucía, 27.41, Cataluña, Valencia

| Medición | Uds. | Largo | Alto | Parcial |
|---|---|---|---|---|
| varios | 3 | 5 | 2.5 | 37.50 |
| Total |  |  |  | 37.5 |

**3.0004** m2 Lavado consolidante (25/04/2000)
963.85 m2 × 7.43 (7.45 con costes indirectos) = 7180.68
Lavado de paramentos mediante agua de cal pulverizada, aplicadas mediante matabi o pistola a baja presión, en toda la superficie del paño y la grieta donde se actúe, dejando secar. Se incluirán todos los medios de utillaje de restauración, medios auxiliares y elementos de seguridad necesarios para su perfecta ejecución. Totalmente terminado

| Código | Ud | Descripción | Rendimiento | Precio | Importe |
|---|---|---|---|---|---|
| O01OC175 | h. | Especialista reintegraciones e injertos (mano de obra; 01/09/2005) | 0.15 | 22.96 | 3.44 |
| RESEPOXDIL | l. | Consolidante a base de agua de cal (01/09/2005) | 2.5 | 1.45 | 3.63 |
| PISTPRES01 | h. | Pistola a presión (maquinaria; 25/04/2000) | 0.025 | 11.72 | 0.29 |
| %01 | % | Medios auxiliares | 1 % | 7.36 | 0.07 |
|  |  | Total |  |  | 7.43 |

Relación comercial: Andalucía, 7.43, Cataluña, Valencia

| Medición | Uds. | Largo | Ancho | Alto | Parcial |
|---|---|---|---|---|---|
| CORONACIONES |  |  |  |  |  |
| Segundo recinto | 1 | 12 | 1.8 |  | 21.60 |
| Torreón y lienzos bajo camino acceso | 1 | 6 | 1.5 |  | 9.00 |
|  | 1 | 13 | 1.5 |  | 19.50 |
|  | 1 | 5.5 | 5 |  | 27.50 |
| Muralla diafragma | 1 | 12 | 2 |  | 24.00 |
|  | 1 | 16 | 2 |  | 32.00 |
|  | 1 | 19 | 2 |  | 38.00 |
| Puerta extremo noreste | 2 | 7 | 1.5 |  | 21.00 |
|  | 1 | 6 | 1.5 |  | 9.00 |
| Lienzo colapsado | 2 | 5.5 | 2 |  | 22.00 |
| PARAMENTOS VERTICALES |  |  |  |  |  |
| segundo recinto | 2 | 12.5 |  | 2 | 50.00 |
| muralla diafragma | 1 | 34 |  | 2 | 68.00 |
|  | 1 | 11 |  | 2 | 22.00 |
|  | 1 | 13 |  | 2 | 26.00 |
|  | 1 | 16.5 |  | 9 | 148.50 |
|  | 1 | 14 |  | 9 | 126.00 |
| puerta extremo noreste | 3 | 9 |  | 2 | 54.00 |
| Torreón y lienzos bajo camino acceso | 2 | 6 |  | 3.5 | 42.00 |
|  | 2 | 13 |  | 3.5 | 91.00 |
|  | 4 | 5.5 |  | 3 | 66.00 |
| Lienzo colapsado | 1 | 5.5 |  | 4.5 | 24.75 |
|  | 2 | 5.5 |  | 2 | 22.00 |
| Total |  |  |  |  | 963.85 |

**3.0005** ml Sellado de las grietas entre elem. contructivos, lienzos y torreones
185 ml × 7.65 (7.67 con costes indirectos) = 1418.95
Sellado de grietas en las uniones entre elementos constructivos y en las grietas en los propios lienzos y torreones, mediante lechada de cal hidráulica con carga de árido impalpable, rellenando el espesor de la grieta, hasta regularizar con el aparejo o acabado exterior. Se incluirán todos los medios de utillaje de restauración, medios auxiliares y elementos de seguridad necesarios para su perfecta ejecución. Totalmente terminado.

| Código | Ud | Descripción | Rendimiento | Precio | Importe |
|---|---|---|---|---|---|
| O01OC175 | h. | Especialista reintegraciones e injertos | 0.15 | 22.96 | 3.44 |
| M01MATE | ud | Pequeño material | 0.2 | 0.88 | 0.18 |
| A02C110 | m3 | Mortero de cal hidráulica M15 (1:3) (01/09/2005) | 0.08 | 48.49 | 3.88 |
| P33A250 | kg | Árido impalpable espesante (material; 26/06/2018) | 0.04 | 1.86 | 0.07 |
| %01 | % | Medios auxiliares | 1 % | 7.57 | 0.08 |
|  |  | Total |  |  | 7.65 |

Relación comercial: Andalucía, 7.65, Cataluña, Valencia

| Medición | Uds. | Parcial |
|---|---|---|
| estimación | 185 | 185.00 |
| Total |  | 185 |

**3.0006** ud Colocación berenjenos de llenado de cal
1 ud × 581.46 (582.91 con costes indirectos) = 582.91
Colocación de berenjenos de PVC flexibles para el llenado de cal hidraúlica, con colocación de uno de ellos cada 50 cm. de grieta, en toda su longitud. Se colocarán en taladros practicados en muros de 20 mm. de diametro, cruzados en diagonal, sobre la línea de la grieta, abarcando el espesor necesario para que el llenado sea el idoneo, practicado sobre el soporte con brocas de rotación con coronas de vidia o tungsteno. Serán indicados en su colocación y ubicación por restaurador y DF. Se incluirán todos los medios de utillaje de restauración, medios auxiliares y elementos de seguridad necesarios para su perfecta ejecución. Totalmente terminado.

| Código | Ud | Descripción | Rendimiento | Precio | Importe |
|---|---|---|---|---|---|
| O01OA060 | h. | Peón especializado | 17 | 16.46 | 279.82 |
| MATFUNG | ud | Material fungible (material; 26/06/2018) | 15 | 18.7 | 280.50 |
| M01MATE | ud | Pequeño material | 17.48 | 0.88 | 15.38 |
| %01 | % | Medios auxiliares | 1 % | 575.70 | 5.76 |
|  |  | Total |  |  | 581.46 |

Relación comercial: Andalucía, 581.46, Cataluña, Valencia

| Medición | Uds. | Parcial |
|---|---|---|
| completa para todos los cosidos | 1 | 1.00 |
| Total |  | 1 |

**3.0007** m3 Rellenos en el interior de los muros mediante cal hidraúlica baja presión
33 m3 × 527.94 (529.26 con costes indirectos) = 17465.58
Inyección de lechada de cal hidráulica con carga de árido impalpable en el interior de los muros comprendiendo, limpieza de la zona a tratar, enmasillado completo superficial de las juntas colindantes, secado, colocación de boquillas de inyección sobre el enmasillado y relleno de lechada mediante inyección, a baja presión de manera que se colmaten las oquedades o espacios vacíos, posterior desenmasillado arrancando la película desmoldeante, eliminación de restos y limpieza, incluso medios de elevación carga y descarga, plataforma de trabajo, retirada de escombros y limpieza. Se incluirán todos los medios de utillaje de restauración, medios auxiliares y elementos de seguridad necesarios para su perfecta ejecución. Totalmente terminado.

| Código | Ud | Descripción | Rendimiento | Precio | Importe |
|---|---|---|---|---|---|
| O01OC110 | h. | Especialista en inyecciones (mano de obra; 01/09/2005) | 13 | 16.5 | 214.50 |
| O01OA060 | h. | Peón especializado | 6 | 16.46 | 98.76 |
| A02C091 | m3 | Mortero de cal hidráulica NHL3,5 (1:1) fluido (01/09/2005) | 1.1 | 181.49 | 199.64 |
| P33OE150 | ud | Boquilla de inyección manual resinas (material; 26/06/2018) | 10 | 0.08 | 0.80 |
| P33A250 | kg | Árido impalpable espesante | 3.5 | 1.86 | 6.51 |
| M11PI020 | h. | Eq. de inyección manual (maquinaria; 26/06/2018) | 1.8 | 1.39 | 2.50 |
| %01 | % | Medios auxiliares | 1 % | 522.71 | 5.23 |
|  |  | Total |  |  | 527.94 |

Claves: especial, colocación, masilla, boquilla, película, fisura, espacio, emulsión, tixotrópico, inyección, trabajo, elevación, vacío, medio, hidráulico, plataforma, adherencia, presión, escombro, acrílico, equipo, resina, descarga, cal, relleno, secado, superficie, lechada, junta, limpieza, carga
Relación comercial: Andalucía, 527.94, Cataluña, Valencia

**3.0008** m2 Reparación de trabas de aseguramiento de lienzos
32 m2 × 57.04 (57.18 con costes indirectos) = 1829.76
Reparación de trabas de unión entre estructuras murarias mediante el empleo de un mortero formulado a base de cal apagada, arena de rio de baja granulometría y marmolina en polvo, de dosificación y características semejantes al existente en el resto de los morteros originales encontrados. Se incluirán todos los medios auxiliares y de seguridad necesarios para la perfecta realización de la partida. Se incluirán la retirada de escombros a pie de carga, carga y transporte a vertedero, así como la limpieza del lugar de trabajo. Totalmente terminado.

| Código | Ud | Descripción | Rendimiento | Precio | Importe |
|---|---|---|---|---|---|
| O01OA030 | h | Oficial 1ª construcción | 0.4 | 18.87 | 7.55 |
| O01OA070 | h | Peón ordinario construcción | 0.4 | 17.74 | 7.10 |
| A02C090 | m3 | Mortero de cal hidráulica (1:1) (01/09/2005) | 0.2 | 185.11 | 37.02 |
| MedAux | ud | Medios auxiliares y pequeño material | 4 | 1.2 | 4.80 |
| %01 | % | Medios auxiliares | 1 % | 56.47 | 0.56 |
|  |  | Total |  |  | 57.04 |

Relación comercial: Andalucía, 57.03, Cataluña, Valencia

| Medición | Uds. | Parcial |
|---|---|---|
| diferentes lienzos | 32 | 32.00 |
| Total |  | 32 |

## C0004 CONSOLIDACIÓN DE LIENZOS DE MURALLAS Y TORREONES (26/02/2003)
Importe: 94842.6
Relación comercial: Andalucía, 94842.6, Cataluña, Valencia

**4.0001** m2 Consolidación en zonas superiores. (26/02/2003)
223.6 m2 × 29.53 (29.6 con costes indirectos) = 6618.56
Consolidación en zonas superiores de los lienzos y torreones medante las siguientes operaciones, una vez ejecutadas las actuaciones de limpieza:
- Colocación de ligero mallazo de fibra de vidrio (145g/m2 y luz de malla = 40x40 mm.)
- Ejecución de capa de sacrificio superior mediante capa con mortero bastardo de cal y arena con una pequeña cantidad de fibra de vidrio alcalí resistente, aditivada en la propia mezcla para aportar flexibilidad y evitar fisuraciones superficiales. Será de espesor variable, con caída hacia el exterior de la plataforma superior, mediante pendienteado hacia las posibles bocas de salida encontradas, o bien hacia los bordes libres. Será vertido manualmente y vibrado.
- Se incluirá la parte proporcional de medios auxiliares y elementos de seguridad necesarios para su perfecta ejecución, s/NTE-QTT-11, medida en verdadera magnitud.

| Código | Ud | Descripción | Rendimiento | Precio | Importe |
|---|---|---|---|---|---|
| O01OA030 | h | Oficial 1ª construcción | 0.4 | 18.87 | 7.55 |
| O01OA070 | h | Peón ordinario construcción | 0.3 | 17.74 | 5.32 |
| O01OB160 | h | Ayudante (mano de obra; 21/06/2017) | 0.1 | 14.03 | 1.40 |
| P03MS080-a | m3 | Material (material; 21/06/2017) | 0.012 | 540.39 | 6.48 |
| A02C010 | m3 | MORTERO DE CAL M-20 (01/09/2005) | 0.05 | 98.39 | 4.92 |
| P01DFV010 | kg | Fibra vidrio refuerzo mortero (material; 09/02/2018) | 0.1 | 25.6 | 2.56 |
| P04RW075 | m2 | Malla fibra vidrio para armado de 4,4x4,8 mm (material; 02/01/2016) | 1 | 0.61 | 0.61 |
| VARILLAFV | ml | Varilla de fibra de vidrio (material; 26/06/2018) | 0.1 | 4 | 0.40 |
| % | % | Medios auxiliares (26/02/2003) | 1 % | 29.24 | 0.29 |
|  |  | Total |  |  | 29.53 |

Relación comercial: Andalucía, 29.53, Cataluña, Valencia

| Medición | Uds. | Largo | Ancho | Parcial |
|---|---|---|---|---|
| Segundo recinto | 1 | 12 | 1.8 | 21.60 |
| Torreón y lienzos bajo camino acceso | 1 | 6 | 1.5 | 9.00 |
|  | 1 | 13 | 1.5 | 19.50 |
|  | 1 | 5.5 | 5 | 27.50 |
| Muralla diafragma | 1 | 12 | 2 | 24.00 |
|  | 1 | 16 | 2 | 32.00 |
|  | 1 | 19 | 2 | 38.00 |
| Puerta extremo noreste | 2 | 7 | 1.5 | 21.00 |
|  | 1 | 6 | 1.5 | 9.00 |
| Lienzo colapsado | 2 | 5.5 | 2 | 22.00 |
| Total |  |  |  | 223.6 |

**4.0002** m2 Proyectado de cal de sacrificio.
185.07 m2 × 18.5 (18.55 con costes indirectos) = 3433.05
Proyectado de cal muy fino 5 mm de espesor sobre paramentos verticales (lienzos o torreones) con mortero de cal M-10, previa limpieza de soporte y humedecido de superficie a proyectar el día anterior. Se incluirá la parte proporcional de medios auxiliares y elementos de seguridad necesarios para su perfecta ejecución, s/NTE-QTT-11. (Medición al 25%)

| Código | Ud | Descripción | Rendimiento | Precio | Importe |
|---|---|---|---|---|---|
| O01OA030 | h | Oficial 1ª construcción | 0.45 | 18.87 | 8.49 |
| O01OA060 | h. | Peón especializado | 0.23 | 16.46 | 3.79 |
| M01MP010 | h | Proyector de mortero 3 m3/h (maquinaria; 02/01/2016) | 0.45 | 12.48 | 5.62 |
| P01DW050 | m3 | Agua (material; 01/09/2005) | 0.007 | 1.27 | 0.01 |
| A02C030 | m3 | MORTERO DE CAL M-10 (01/09/2005) | 0.005 | 82.21 | 0.41 |
| %01 | % | Medios auxiliares | 1 % | 18.32 | 0.18 |
|  |  | Total |  |  | 18.5 |

Claves: cilindro, madero, línea, colocación, suministro, chapa, rústico, barandilla, módulo, travesaño, transporte, construcción, unión, cimiento, suelo, tornillo, galvanizar, anclaje, poste, hormigón, balaustre
Relación comercial: Andalucía, 18.5, Cataluña, Valencia

| Medición | Uds. | Largo | Ancho | Alto | Parcial |
|---|---|---|---|---|---|
| segundo recinto | 2 | 12.5 | 0.25 | 2 | 12.50 |
| muralla diafragma | 1 | 34 | 0.25 | 2 | 17.00 |
|  | 1 | 11 | 0.25 | 2 | 5.50 |
|  | 1 | 13 | 0.25 | 2 | 6.50 |
|  | 1 | 16.5 | 0.25 | 9 | 37.13 |
|  | 1 | 14 | 0.25 | 9 | 31.50 |
| puerta extremo noreste | 3 | 9 | 0.25 | 2 | 13.50 |
| Torreón y lienzos bajo camino acceso | 2 | 6 | 0.25 | 3.5 | 10.50 |
|  | 2 | 13 | 0.25 | 3.5 | 22.75 |
|  | 4 | 5.5 | 0.25 | 3 | 16.50 |
| Lienzo colapsado | 1 | 5.5 | 0.25 | 4.5 | 6.19 |
|  | 2 | 5.5 | 0.25 | 2 | 5.50 |
| Total |  |  |  |  | 185.07 |

**4.0003** m2 Enjabelgado de cal sobre soporte interior de tierra.
129.6 m2 × 9.84 (9.86 con costes indirectos) = 1277.86
Enjabelgado de cal sobre la tierra interior de los huecos existentes de 1 mm de espesor apicado con rodillo, de modo que mejore el agarre de las actuaciones posteriores. Se incluirán todos los medios auxiliares y elementos de seguridad y protección necesarios para su perfecta ejecución. Totalmente terminado

| Código | Ud | Descripción | Rendimiento | Precio | Importe |
|---|---|---|---|---|---|
| O01OA030 | h | Oficial 1ª construcción | 0.5 | 18.87 | 9.44 |
| A02C010 | m3 | MORTERO DE CAL M-20 | 0.003 | 98.39 | 0.30 |
| %01 | % | Medios auxiliares | 1 % | 9.74 | 0.10 |
|  |  | Total |  |  | 9.84 |

Relación comercial: Andalucía, 9.84, Cataluña, Valencia

| Medición | Uds. | Largo | Ancho | Parcial |
|---|---|---|---|---|
| Segundo recinto | 1 | 12 | 1.8 | 21.60 |
| Torreón y lienzos bajo camino acceso | 1 | 6 | 1.5 | 9.00 |
|  | 1 | 13 | 1.5 | 19.50 |
|  | 1 | 5.5 | 5 | 27.50 |
| Puerta extremo noreste | 2 | 7 | 1.5 | 21.00 |
|  | 1 | 6 | 1.5 | 9.00 |
| Lienzo colapsado | 2 | 5.5 | 2 | 22.00 |
| Total |  |  |  | 129.6 |

**4.0004** ml Apoyo de hormigón de cal hasta inicio de antiguos tapiales.
67.5 ml × 18.45 (18.5 con costes indirectos) = 1248.75
Apoyo de hormigón de cal hasta alcanzar la cota de los antiguos tapiales, como primer paso en la reparaciones de los paramentos. Se estima una altura y profundidad de 20x20 cm. de media. Se utilizará mortero bastardo de cal, dejándose incustradas las medias agujas. Se incluirá la limpieza y postreior traslado de escombros a pie de carga, carga y transporte a vertedero. P.p. de medios auxiliares y elementos de seguridad necesarios para su perfecta ejecución. Totalmente terminado.

| Código | Ud | Descripción | Rendimiento | Precio | Importe |
|---|---|---|---|---|---|
| O01OA070 | h | Peón ordinario construcción | 0.5 | 17.74 | 8.87 |
| A02C090 | m3 | Mortero de cal hidráulica (1:1) | 0.04 | 185.11 | 7.40 |
| mtaguja | ud | Aguja de madera (material; 01/09/2005) | 1 | 0.8 | 0.80 |
| MedAux | ud | Medios auxiliares y pequeño material | 1 | 1.2 | 1.20 |
| %01 | % | Medios auxiliares | 1 % | 18.27 | 0.18 |
|  |  | Total |  |  | 18.45 |

Relación comercial: Andalucía, 18.45, Cataluña, Valencia

| Medición | Uds. | Largo | Parcial |
|---|---|---|---|
| Segundo recinto | 1 | 12 | 12.00 |
| Torreón y lienzos bajo camino acceso | 1 | 6 | 6.00 |
|  | 1 | 13 | 13.00 |
|  | 1 | 5.5 | 5.50 |
| Puerta extremo noreste | 2 | 7 | 14.00 |
|  | 1 | 6 | 6.00 |
| Lienzo colapsado | 2 | 5.5 | 11.00 |
| Total |  |  | 67.5 |

**4.0005** m2 Reparación de muro de tapial calicostrado espesor medio faltante de 50 cm.
34.5 m2 × 243.61 (244.22 con costes indirectos) = 8425.59
Reparación de muro de tapial calicastrado a una sola cara, con un espesor máximo de 50 cm., realizado a base de pasta preparada con tierras naturales, colocada en tongadas de tamaño y disposición según documentación técnica, entre tableros de encofrado recuperable (tapialeras), incluso acarreo, vertido y apisonado de la pasta en capas no superiores a 10-15 cm., encofrado y desencofrado, nivelación, limpieza y coronación de la tapia. Para asegurar la correcta unión y adherencia entre los distintos elementos, se dispondrán de varillas corrugadas de fibra de vidrio perpendicular a las fábricas (con ligera inclinación de 5%), y unidas entre sí con fibra. Se incluirán todos los medios auxiliares y elementos de seguridad y protección necesarios para su perfecta ejecución. Totalmente terminado.

| Código | Ud | Descripción | Rendimiento | Precio | Importe |
|---|---|---|---|---|---|
| O01OA030 | h | Oficial 1ª construcción | 3 | 18.87 | 56.61 |
| O01OA070 | h | Peón ordinario construcción | 3 | 17.74 | 53.22 |
| A02S210 | m3 | MORTERO DE CAL GRASA Y ARCILLA TAPIAL (01/09/2005) | 0.3 | 208.33 | 62.50 |
| A02C090 | m3 | Mortero de cal hidráulica (1:1) | 0.2 | 185.11 | 37.02 |
| A01SC020 | m2 | Encofrado de madera para muro de tapial (01/09/2005) | 1.1 | 13.24 | 14.56 |
| VARILLAFV | ml | Varilla de fibra de vidrio | 3.2 | 4 | 12.80 |
| P33A250 | kg | Árido impalpable espesante | 1 | 1.86 | 1.86 |
| P02SX095 | ud | Medios utillaje especiales rest. (material; 26/06/2018) | 0.3 | 8.78 | 2.63 |
| %01 | % | Medios auxiliares | 1 % | 241.20 | 2.41 |
|  |  | Total |  |  | 243.61 |

Relación comercial: Andalucía, 243.61, Cataluña, Valencia

| Medición | Uds. | Largo | Alto | Parcial |
|---|---|---|---|---|
| Lienzo 5 | 1 | 7.5 | 2.5 | 18.75 |
|  | 1 | 3.5 | 4.5 | 15.75 |
| Total |  |  |  | 34.5 |

**4.0006** m2 Recuperación de zócalo de mampostería.
57.25 m2 × 52.6 (52.73 con costes indirectos) = 3018.79
Reparación de las fábricas de apoyo de los lienzos y torreones con mampostería con limpieza previa de toda la superficie, posterior suministro y colocación de mampuestos recuperados de las excavaciones, con sustitución de algunas piezas que por su consistencia sea necesario recuperar integralmente o por falta de material. Se incluirán las labores de cajeado y preparación de la base, con recibido y sentado de los mampuesto con mortero bastardo de cal, con posterior rejuntado y cepillado, así como los posibles anclajes con varilla de fibra de vidrio cuando la pieza no sea lo suficientemente pequeña para su sustitución. Se incluirá la colocación de una lámina de plomo en la parte superior de la fábrica para delimitar la zona aportada de la existente. Posterior tratamiento mediante patinado final mediante el empleo de hidróxido de cal con cargas de pigmentos minerales, para la entonación final del conjunto se realizarán en cuatro manos sucesivas. Por último se aplicará tratamiento protector e hidrofugante mediante imprimación de las superficies con dos manos de un tratamiento hidrófugo, que deberá ser mate e incoloro. No debe dificultar respiración de materiales ni cambio de coloración. Se incluirán todos los medios auxiliares y elementos de seguridad y protección necesarios para su perfecta ejecución. Totalmente terminado.

| Código | Ud | Descripción | Rendimiento | Precio | Importe |
|---|---|---|---|---|---|
| O01OC175 | h. | Especialista reintegraciones e injertos | 0.7 | 22.96 | 16.07 |
| O01OA030 | h | Oficial 1ª construcción | 0.7 | 18.87 | 13.21 |
| O01OA070 | h | Peón ordinario construcción | 0.7 | 17.74 | 12.42 |
| VARILLAFV | ml | Varilla de fibra de vidrio | 0.12 | 4 | 0.48 |
| A02C090 | m3 | Mortero de cal hidráulica (1:1) | 0.02 | 185.11 | 3.70 |
| MedAux | ud | Medios auxiliares y pequeño material | 0.5 | 1.2 | 0.60 |
| P38T191 | m2 | Tratamiento de Patinado (material; 01/09/2005) | 1 | 5.6 | 5.60 |
| %01 | % | Medios auxiliares | 1 % | 52.08 | 0.52 |
|  |  | Total |  |  | 52.6 |

Relación comercial: Andalucía, 52.6, Cataluña, Valencia

| Medición | Uds. | Largo | Alto | Parcial |
|---|---|---|---|---|
| Segundo recinto | 1 | 12 | 0.5 | 6.00 |
| Torreón y lienzos bajo camino acceso | 1 | 6 | 0.5 | 3.00 |
|  | 1 | 13 | 0.5 | 6.50 |
|  | 1 | 5.5 | 0.5 | 2.75 |
| Muralla diafragma | 1 | 12 | 0.5 | 6.00 |
|  | 1 | 16 | 0.5 | 8.00 |
|  | 1 | 19 | 0.5 | 9.50 |
| Puerta extremo noreste | 2 | 7 | 0.5 | 7.00 |
|  | 1 | 6 | 0.5 | 3.00 |
| Lienzo colapsado | 2 | 5.5 | 0.5 | 5.50 |
| Total |  |  |  | 57.25 |

**4.0007** m2 Reparación de muro de tapial calicostrado espesor medio faltante de 30 cm.
57 m2 × 172.41 (172.84 con costes indirectos) = 9851.88
Reparación de muro de tapial calicastrado o no, a una sola cara, con un espesor medios de 30 cm., realizado a base de pasta preparada con tierras naturales y cal hidráulica NHL3,5 colocada en tongadas de tamaño y disposición según documentación técnica, entre tableros de encofrado recuperable (tapialeras), incluso acarreo, vertido y apisonado de la pasta en capas no superiores a 10-15 cm., encofrado y desencofrado, nivelación, limpieza y coronación de la tapia. Para asegurar la correcta unión y adherencia entre los distintos elementos, se dispondrán de varillas corrugadas de fibra de vidrio perpendicular a las fábricas (con ligera inclinación de 5%), y unidas entre sí con fibra. Se incluirán todos los medios auxiliares y elementos de seguridad y protección necesarios para su perfecta ejecución. Totalmente terminado.

| Código | Ud | Descripción | Rendimiento | Precio | Importe |
|---|---|---|---|---|---|
| O01OA030 | h | Oficial 1ª construcción | 2 | 18.87 | 37.74 |
| O01OA070 | h | Peón ordinario construcción | 1.8 | 17.74 | 31.93 |
| O01OC175 | h. | Especialista reintegraciones e injertos | 0.5 | 22.96 | 11.48 |
| A02S210 | m3 | MORTERO DE CAL GRASA Y ARCILLA TAPIAL | 0.15 | 208.33 | 31.25 |
| A02C090 | m3 | Mortero de cal hidráulica (1:1) | 0.15 | 185.11 | 27.77 |
| A01SC020 | m2 | Encofrado de madera para muro de tapial | 1 | 13.24 | 13.24 |
| VARILLAFV | ml | Varilla de fibra de vidrio | 3.2 | 4 | 12.80 |
| P33A250 | kg | Árido impalpable espesante | 1 | 1.86 | 1.86 |
| P02SX095 | ud | Medios utillaje especiales rest. | 0.3 | 8.78 | 2.63 |
| %01 | % | Medios auxiliares | 1 % | 170.70 | 1.71 |
|  |  | Total |  |  | 172.41 |

Relación comercial: Andalucía, 172.41, Cataluña, Valencia

| Medición | Uds. | Largo | Alto | Parcial |
|---|---|---|---|---|
| lienzo 7 | 1 | 5.5 | 2 | 11.00 |
| lienzo 9 | 1 | 15 | 2 | 30.00 |
| lienzo 10 | 1 | 8 | 2 | 16.00 |
| Total |  |  |  | 57 |

**4.0008** m3 Muro de tapial calicostrado a una cara con juntas de cal, i/apeos
97.34 m3 × 496.48 (497.72 con costes indirectos) = 48448.06
Muro de tapial calicostrado a una cara vista, realizado a base de pasta preparada con tierras naturales, y cal hidráulica NHL3,5 o NHL2,0 colocada en tongadas de tamaño y disposición según documentación técnica, entre tableros de encofrado recuperable (tapialeras), incluso acarreo, vertido y apisonado de la pasta en capas no superiores a 10-15 cm., encofrado y desencofrado, nivelación limpieza y coronación de la tapia. Para asegurar la correcta unión y adherencia entre los distintos elementos, se dispondrán varillas de fibra de vidrio perpendicular a las fábricas (con ligera inclinación de 5%). Se colocará encofrado tablestacado en franjas apeado contra la base, de modo que puede irse vertiendo el mortero de cal por tongadas (en un total de tres distintas por tapial) que se irán compactando a mano. Esta operación debe de realizarse en los cajones que indique expresamente la D.F. Se incluirán todos los medios auxiliares y elementos de seguridad y protección necesarios para su perfecta ejecución. Totalmente terminado.

| Código | Ud | Descripción | Rendimiento | Precio | Importe |
|---|---|---|---|---|---|
| O01OA030 | h | Oficial 1ª construcción | 6.5 | 18.87 | 122.66 |
| O01OA070 | h | Peón ordinario construcción | 6 | 17.74 | 106.44 |
| O01OC175 | h. | Especialista reintegraciones e injertos | 0.3 | 22.96 | 6.89 |
| A02S210 | m3 | MORTERO DE CAL GRASA Y ARCILLA TAPIAL | 0.8 | 208.33 | 166.66 |
| A02C090 | m3 | Mortero de cal hidráulica (1:1) | 0.2 | 185.11 | 37.02 |
| A01SC020 | m2 | Encofrado de madera para muro de tapial | 1.2 | 13.24 | 15.89 |
| VARILLAFV | ml | Varilla de fibra de vidrio | 9 | 4 | 36.00 |
| %01 | % | Medios auxiliares | 1 % | 491.56 | 4.92 |
|  |  | Total |  |  | 496.48 |

Relación comercial: Andalucía, 496.48, Cataluña, Valencia

| Medición | Uds. | Largo | Ancho | Alto | Parcial |
|---|---|---|---|---|---|
| Torreón 2 | 2 | 5.7 | 1.2 | 0.8 | 10.94 |
|  | 4 | 2.2 | 1.2 | 0.6 | 6.34 |
| Torreón 3 | 1 | 4.5 | 1.2 | 0.8 | 4.32 |
|  | 2 | 1.5 | 1.2 | 0.6 | 2.16 |
| Torreón 4 | 2 | 5.7 | 1.2 | 0.8 | 10.94 |
|  | 4 | 2.5 | 1.2 | 0.6 | 7.20 |
| Torreón 5 | 3 | 4.5 | 1.2 | 0.8 | 12.96 |
|  | 6 | 1.5 | 1.2 | 0.6 | 6.48 |
| Torreón 6 | 4 | 3.8 | 1.2 | 0.8 | 14.59 |
|  | 8 | 2 | 1.2 | 0.6 | 11.52 |
| Torreón 9 | 1 | 5.2 | 0.6 | 0.8 | 2.50 |
|  | 2 | 4.2 | 0.6 | 0.8 | 4.03 |
|  | 2 | 2 | 0.6 | 0.8 | 1.92 |
|  | 2 | 1.5 | 0.6 | 0.8 | 1.44 |
| Total |  |  |  |  | 97.34 |

**4.0009** m3 Muro de tapial de cal y canto a una cara con juntas de cal, i/apeos.
24.52 m3 × 400.23 (401.23 con costes indirectos) = 9838.16
Muro de tapial de cal y canto a una cara vista, realizado a base de pasta preparada con tierras naturales, y cal hidráulica NHL3,5 o NHL2,0 colocada en tongadas de tamaño y disposición según documentación técnica, con relleno interno de piedra de mampostería recuperada de los derrumbes, dispuestas entre tableros de encofrado recuperable (tapialeras), incluso acarreo, vertido y apisonado de los morteros en capas no superiores a 10-15 cm., encofrado y desencofrado, nivelación limpieza y coronación del muro. Para asegurar la correcta unión y adherencia entre los distintos elementos, se dispondrán varillas de fibra de vidrio perpendicular a las fábricas (con ligera inclinación de 5%). Se colocará encofrado tablestacado en franjas apeado contra la base, de modo que puede irse vertiendo el mortero de cal por tongadas (en un total de tres distintas por tapial) que se irán compactando a mano. Se incluirán todos los medios auxiliares y elementos de seguridad y protección necesarios para su perfecta ejecución. Totalmente terminado.

| Código | Ud | Descripción | Rendimiento | Precio | Importe |
|---|---|---|---|---|---|
| O01OA030 | h | Oficial 1ª construcción | 6.5 | 18.87 | 122.66 |
| O01OA070 | h | Peón ordinario construcción | 6 | 17.74 | 106.44 |
| O01OC175 | h. | Especialista reintegraciones e injertos | 0.3 | 22.96 | 6.89 |
| Piedrrec9 | m3 | Piedra mampostería 10 cm. espesor medio recuperada de excavaciones limpia (material; 01/09/2005) | 0.65 | 51.04 | 33.18 |
| A02S210 | m3 | MORTERO DE CAL GRASA Y ARCILLA TAPIAL | 0.05 | 208.33 | 10.42 |
| A02C090 | m3 | Mortero de cal hidráulica (1:1) | 0.35 | 185.11 | 64.79 |
| A01SC020 | m2 | Encofrado de madera para muro de tapial | 1.2 | 13.24 | 15.89 |
| VARILLAFV | ml | Varilla de fibra de vidrio | 9 | 4 | 36.00 |
| %01 | % | Medios auxiliares | 1 % | 396.27 | 3.96 |
|  |  | Total |  |  | 400.23 |

Relación comercial: Andalucía, 400.23, Cataluña, Valencia

| Medición | Uds. | Largo | Ancho | Alto | Parcial |
|---|---|---|---|---|---|
| torreón 9 | 1 | 5.5 | 0.8 | 0.8 | 3.52 |
|  | 2 | 3 | 0.8 | 0.65 | 3.12 |
| Torreón 4 | 1 | 6.8 | 1 | 0.8 | 5.44 |
|  | 2 | 3 | 1 | 0.65 | 3.90 |
| Torreón 5 | 1 | 5.8 | 1 | 0.8 | 4.64 |
|  | 2 | 2.5 | 1.2 | 0.65 | 3.90 |
| Total |  |  |  |  | 24.52 |

**4.00010** m3 Muro de tapial calicostrado a dos caras con juntas de cal, i/apeos.
3.2 m3 × 609.9 (611.42 con costes indirectos) = 1956.54
Muro de tapial calicostrado a dos caras vistas, realizado a base de pasta preparada con tierras naturales, y cal hidráulica NHL3,5 o NHL2,0 colocada en tongadas de tamaño y disposición según documentación técnica, entre tableros de encofrado recuperable (tapialeras), incluso acarreo, vertido y apisonado de la pasta en capas no superiores a 10-15 cm., encofrado y desencofrado, nivelación limpieza y coronación de la tapia. Para asegurar la correcta unión y adherencia entre los distintos elementos, se dispondrán varillas de fibra de vidrio perpendicular a las fábricas (con ligera inclinación de 5%). Se colocará encofrados tablestacados en franjas apeados contra la base, de modo que puede irse vertiendo el mortero de cal por tongadas (en un total de tres distintas por tapial) que se irán compactando a mano. Esta operación debe de realizarse en los cajones que indique expresamente la D.F. Se incluirán todos los medios auxiliares y elementos de seguridad y protección necesarios para su perfecta ejecución. Totalmente terminado.

| Código | Ud | Descripción | Rendimiento | Precio | Importe |
|---|---|---|---|---|---|
| O01OA030 | h | Oficial 1ª construcción | 9 | 18.87 | 169.83 |
| O01OA070 | h | Peón ordinario construcción | 9 | 17.74 | 159.66 |
| O01OC175 | h. | Especialista reintegraciones e injertos | 0.3 | 22.96 | 6.89 |
| A02S210 | m3 | MORTERO DE CAL GRASA Y ARCILLA TAPIAL | 0.8 | 208.33 | 166.66 |
| A02C090 | m3 | Mortero de cal hidráulica (1:1) | 0.2 | 185.11 | 37.02 |
| A01SC020 | m2 | Encofrado de madera para muro de tapial | 2.1 | 13.24 | 27.80 |
| VARILLAFV | ml | Varilla de fibra de vidrio | 9 | 4 | 36.00 |
| %01 | % | Medios auxiliares | 1 % | 603.86 | 6.04 |
|  |  | Total |  |  | 609.9 |

Relación comercial: Andalucía, 609.9, Cataluña, Valencia

| Medición | Uds. | Largo | Ancho | Alto | Parcial |
|---|---|---|---|---|---|
| torreón 12 | 1 | 2 | 0.8 | 2 | 3.20 |
| Total |  |  |  |  | 3.2 |

**4.00011** ml Construcción de cajones de tapial para visita didáctica
13.5 ml × 53.6 (53.73 con costes indirectos) = 725.36
.- Construcción de cajones de tapial para visita didáctica a base de entablados completos, dispuesto perimetralmente en el torreón 5, con todos las tapialeras, cuñas y agujas, más el sistema de arriostramiento desde el centro.
.- El encofrado llevará los siguientes siguientes elementos:
Tapial: Tablas de madera unidas longitudinalmente mediante listones que se clavan a las tablas grapando el conjunto, denominadas costillas. Si son de cierre en extremos se denominan cabeceros.
Aguja: Travesaños que cruzan el muro transversalmente y sirven de soporte para los tapiales. Irán en un número de 3 por tapial. dejan las marcas características en los muros de tapial. Sobre ellas se apoyan los tapiales.
Costal: Elemento lineal que, dispuesto verticalmente, se enlaza con la aguja en cada uno de sus extremos, y tiene como misión sujetar el tapial lateralmente. Por cada aguja se necesitan dos costales.
Codales: Piezas que acodalan o entiban los tapiales. de sección pequeña y forma cilíndrica o troncocónica. Longutud del ancho del muro.
Cuñas: elementos accesorios alojados en huecos dispuestos en sendos extremos de la aguja, que sirven para apretar los costales contra las puertas.
Clavijas: elementos que sirven para unir los costales a las agujas y ajustar las cárceles de los tapiales.
Cuerdas: se utilizan para unir las cabezas de cada par de costales enfrentados, y por medio de un garrote o toriniquete se aprietan para que el encofrado quede bien sujeto e indeformable ante la presión de los pisones.
.- Se incluirán todos los medios auxiliares y elementos de seguridad y protección necesarios para su perfecta ejecución. Totalmente terminado.

| Código | Ud | Descripción | Rendimiento | Precio | Importe |
|---|---|---|---|---|---|
| O01OA030 | h | Oficial 1ª construcción | 1.5 | 18.87 | 28.31 |
| O01OA070 | h | Peón ordinario construcción | 0.5 | 17.74 | 8.87 |
| A01SC020 | m2 | Encofrado de madera para muro de tapial | 1.2 | 13.24 | 15.89 |
| %01 | % | Medios auxiliares | 1 % | 53.07 | 0.53 |
|  |  | Total |  |  | 53.6 |

Relación comercial: Andalucía, 53.6, Cataluña, Valencia

| Medición | Uds. | Largo | Parcial |
|---|---|---|---|
| torreón 5 | 3 | 4.5 | 13.50 |
| Total |  |  | 13.5 |

## C0005 REPARACIONES PUNTUALES DE PATOLOGÍAS
Importe: 60370.51
Relación comercial: Andalucía, 60370.51, Cataluña, Valencia

**5.0001** ud Retirada agentes biológicos
1 ud × 743.5 (745.36 con costes indirectos) = 745.36
Retirada de agentes biológicos de gran porte, arbustivas y trepadoras, por procedimientos manuales, reduciendo mediante poda parcial y retirada final de tocón y raices. Posteriormente se aplicará herbicidas. Se incluye la limpieza y retirada a pie de carga, carga y transporte al vertedero, a una distancia mayor de 10 Km., y canon de vertedero, p.p. de medios auxiliares y elementos de seguridad necesarios para su perfecta ejecución. Totalmente terminado.

| Código | Ud | Descripción | Rendimiento | Precio | Importe |
|---|---|---|---|---|---|
| O01OA070 | h | Peón ordinario construcción | 36 | 17.74 | 638.64 |
| CARGYTRA | Ud | Carga,transp. y canon de vertedero | 150 | 0.65 | 97.50 |
| %01 | % | Medios auxiliares | 1 % | 736.14 | 7.36 |
|  |  | Total |  |  | 743.5 |

Relación comercial: Andalucía, 743.5, Cataluña, Valencia

| Medición | Uds. | Parcial |
|---|---|---|
| completa para todos los lienzos y torreones | 1 | 1.00 |
| Total |  | 1 |

**5.0002** m2 Tratamiento biocida en mamposterías / sillerías
289.16 m2 × 11.06 (11.09 con costes indirectos) = 3206.78
Aplicación de tratamiento biocida en las superficies de mampostería, sillerías o fábricas de ladrillo. Se realizará con un producto herbicida diluido en agua (proporción aproximada 20:80) aplicado a brocha o con disoluciones de biotín al 4% o etanol al 2% aplicadas con brocha y posterior eliminación mecánica manual con espátula de madera y cepillado. P.p. de medios auxiliares y medios de seguridad necesarios. (10% de la medición total de los paramentos).

| Código | Ud | Descripción | Rendimiento | Precio | Importe |
|---|---|---|---|---|---|
| O01OA070 | h | Peón ordinario construcción | 0.2 | 17.74 | 3.55 |
| PEBTD34gg | l | Tratamiento biocida sales de amonio al 2% tipo BIOTIN T (material; 07/09/2009) | 0.7 | 8.85 | 6.20 |
| MedAux | ud | Medios auxiliares y pequeño material | 1 | 1.2 | 1.20 |
| %01 | % | Medios auxiliares | 1 % | 10.95 | 0.11 |
|  |  | Total |  |  | 11.06 |

Relación comercial: Andalucía, 11.06, Cataluña, Valencia

| Medición | Uds. | Largo | Parcial |
|---|---|---|---|
| estimado en un 30% de la superficie de mampostería | 0.3 | 963.85 | 289.16 |
| Total |  |  | 289.16 |

**5.0003** m2 Rejuntado de mamposterías
963.85 m2 × 18.81 (18.86 con costes indirectos) = 18178.21
Rejuntado de fábricas de mampostería, sillería o ladrillos exteriores en estructuras murarias aparecidas, mediante el empleo de un mortero formulado a base de cal hidráulica NHL3.5, arena seleccionada de baja granulometría, gravilla seleccionada y marmolina en polvo, de dosificación y características semejantes al existente en el resto de los morteros originales de la fachada. Una vez analizados estos restos, se debe proceder a reponerlas de igual forma, es decir, con junta de iguales formas, incluyendo los elementos ornamentales de embocaduras de huecos, cornisas y molduraciones varias. Se incluirán todos los medios auxiliares y de seguridad necesarios para la perfecta realización de la partida. Se incluirán la retirada de escombros a pie de carga, carga y transporte a vertedero, así como la limpieza del lugar de trabajo. Totalmente terminado. (Se establece un 85 % de medición total para los trabajos descritos). Se cuidará en extremo la recogida de los residuos generados mediante la colocación de plásticos gruesos para evitar su caída al suelo.

| Código | Ud | Descripción | Rendimiento | Precio | Importe |
|---|---|---|---|---|---|
| O01OA030 | h | Oficial 1ª construcción | 0.4 | 18.87 | 7.55 |
| O01OA070 | h | Peón ordinario construcción | 0.2 | 17.74 | 3.55 |
| O01OC175 | h. | Especialista reintegraciones e injertos | 0.1 | 22.96 | 2.30 |
| A02C092 | m3 | Mortero de cal hidráulica NHL3,5 (1:3) (01/09/2005) | 0.03 | 134.07 | 4.02 |
| MedAux | ud | Medios auxiliares y pequeño material | 1 | 1.2 | 1.20 |
| %01 | % | Medios auxiliares | 1 % | 18.62 | 0.19 |
|  |  | Total |  |  | 18.81 |

Relación comercial: Andalucía, 18.81, Cataluña, Valencia

| Medición | Uds. | Largo | Ancho | Alto | Parcial |
|---|---|---|---|---|---|
| CORONACIONES |  |  |  |  |  |
| Segundo recinto | 1 | 12 | 1.8 |  | 21.60 |
| Torreón y lienzos bajo camino acceso | 1 | 6 | 1.5 |  | 9.00 |
|  | 1 | 13 | 1.5 |  | 19.50 |
|  | 1 | 5.5 | 5 |  | 27.50 |
| Muralla diafragma | 1 | 12 | 2 |  | 24.00 |
|  | 1 | 16 | 2 |  | 32.00 |
|  | 1 | 19 | 2 |  | 38.00 |
| Puerta extremo noreste | 2 | 7 | 1.5 |  | 21.00 |
|  | 1 | 6 | 1.5 |  | 9.00 |
| Lienzo colapsado | 2 | 5.5 | 2 |  | 22.00 |
| PARAMENTOS VERTICALES |  |  |  |  |  |
| segundo recinto | 2 | 12.5 |  | 2 | 50.00 |
| muralla diafragma | 1 | 34 |  | 2 | 68.00 |
|  | 1 | 11 |  | 2 | 22.00 |
|  | 1 | 13 |  | 2 | 26.00 |
|  | 1 | 16.5 |  | 9 | 148.50 |
|  | 1 | 14 |  | 9 | 126.00 |
| puerta extremo noreste | 3 | 9 |  | 2 | 54.00 |
| Torreón y lienzos bajo camino acceso | 2 | 6 |  | 3.5 | 42.00 |
|  | 2 | 13 |  | 3.5 | 91.00 |
|  | 4 | 5.5 |  | 3 | 66.00 |
| Lienzo colapsado | 1 | 5.5 |  | 4.5 | 24.75 |
|  | 2 | 5.5 |  | 2 | 22.00 |
| Total |  |  |  |  | 963.85 |

**5.0004** m2 Reposición de fábrica de mampostería con piezas existentes
289.16 m2 × 75.67 (75.86 con costes indirectos) = 21935.68
Colocación de mampuestos (provenientes de los desmontajes y levantados anteriores) en piedra natural con corte de cantería, con entresacado de la existente, en sustitución de algunas piezas que por su consistencia es necesario su recuperación integral o por falta de material. Se incluirán las labores de cajeado y preparación de la base; reproduciendo las labras existentes, según proyecto e indicaciones de la D.F., incluso recibido, sentado y rejuntado del mampuesto con mortero de cal hidráulica NHL3.5, arena seleccionada de baja granulometría y gravilla seleccionada (de colores semejantes a los adyacentes), con posterior rejuntado y cepillado, así como los posibles anclajes con varilla de fibra de vidrio. Se incluirá la limpieza, traslado de escombros a pie de carga, carga y transporte a vertedero. Se incluirán todos los medios auxiliares y elementos de seguridad y protección necesarios para su perfecta ejecución. Totalmente terminado.(Se estima el 30% de medición sobre el total de la mampostería)

| Código | Ud | Descripción | Rendimiento | Precio | Importe |
|---|---|---|---|---|---|
| O01OA070 | h | Peón ordinario construcción | 1.5 | 17.74 | 26.61 |
| O01OB070 | h. | Oficial cantero | 1.6 | 17.47 | 27.95 |
| O01OC175 | h. | Especialista reintegraciones e injertos | 0.2 | 22.96 | 4.59 |
| PIEDRPARA | m2 | Piedra mampostería 10 cm. espesor medio recuperada de excavaciones limpia (material; 01/09/2005) | 1 | 5.3 | 5.30 |
| VARILLAFV | ml | Varilla de fibra de vidrio | 0.302 | 4 | 1.21 |
| A02C090 | m3 | Mortero de cal hidráulica (1:1) | 0.05 | 185.11 | 9.26 |
| %01 | % | Medios auxiliares | 1 % | 74.92 | 0.75 |
|  |  | Total |  |  | 75.67 |

Relación comercial: Andalucía, 75.67, Cataluña, Valencia

| Medición | Uds. | Largo | Parcial |
|---|---|---|---|
| estimado en un 30% de la superficie de mampostería | 0.3 | 963.85 | 289.16 |
| Total |  |  | 289.16 |

**5.0005** m2 Patinado e hidrofugación de mampostería
963.85 m2 × 15.87 (15.91 con costes indirectos) = 15334.85
Tratamiento de patinado y protección final mediante el empleo de hidróxido de cal con cargas de pigmentos minerales, para la entonación final del conjunto se realizarán en cuatro manos sucesivas. Posteriormente, se aplicará tratamiento protector e hidrofugante de la mampostería mediante imprimación de las superficies con dos manos de un polisiloxano con cargas de pigmento inorgánico si fuera necesario entonar el conjunto. Será mate e incoloro. No debe dificultar respiración de materiales ni cambio de coloración. Se incluirán todos los medios auxiliares y elementos de seguridad y protección necesarios para su perfecta ejecución. Totalmente terminado.

| Código | Ud | Descripción | Rendimiento | Precio | Importe |
|---|---|---|---|---|---|
| O01OA030 | h | Oficial 1ª construcción | 0.05 | 18.87 | 0.94 |
| P38T191 | m2 | Tratamiento de Patinado | 1 | 5.6 | 5.60 |
| TecnanAQFORTE | m2 | Hidrofugante Tecnan Aquashield Forte (material; 01/09/2005) | 1 | 9.05 | 9.05 |
| MedAux | ud | Medios auxiliares y pequeño material | 0.1 | 1.2 | 0.12 |
| %01 | % | Medios auxiliares | 1 % | 15.71 | 0.16 |
|  |  | Total |  |  | 15.87 |

Relación comercial: Andalucía, 15.87, Cataluña, Valencia

| Medición | Uds. | Largo | Ancho | Alto | Parcial |
|---|---|---|---|---|---|
| CORONACIONES |  |  |  |  |  |
| Segundo recinto | 1 | 12 | 1.8 |  | 21.60 |
| Torreón y lienzos bajo camino acceso | 1 | 6 | 1.5 |  | 9.00 |
|  | 1 | 13 | 1.5 |  | 19.50 |
|  | 1 | 5.5 | 5 |  | 27.50 |
| Muralla diafragma | 1 | 12 | 2 |  | 24.00 |
|  | 1 | 16 | 2 |  | 32.00 |
|  | 1 | 19 | 2 |  | 38.00 |
| Puerta extremo noreste | 2 | 7 | 1.5 |  | 21.00 |
|  | 1 | 6 | 1.5 |  | 9.00 |
| Lienzo colapsado | 2 | 5.5 | 2 |  | 22.00 |
| PARAMENTOS VERTICALES |  |  |  |  |  |
| segundo recinto | 2 | 12.5 |  | 2 | 50.00 |
| muralla diafragma | 1 | 34 |  | 2 | 68.00 |
|  | 1 | 11 |  | 2 | 22.00 |
|  | 1 | 13 |  | 2 | 26.00 |
|  | 1 | 16.5 |  | 9 | 148.50 |
|  | 1 | 14 |  | 9 | 126.00 |
| puerta extremo noreste | 3 | 9 |  | 2 | 54.00 |
| Torreón y lienzos bajo camino acceso | 2 | 6 |  | 3.5 | 42.00 |
|  | 2 | 13 |  | 3.5 | 91.00 |
|  | 4 | 5.5 |  | 3 | 66.00 |
| Lienzo colapsado | 1 | 5.5 |  | 4.5 | 24.75 |
|  | 2 | 5.5 |  | 2 | 22.00 |
| Total |  |  |  |  | 963.85 |

**5.0006** ud Mejora de escorrentías y liberación de desagues originales
1 ud × 967.21 (969.63 con costes indirectos) = 969.63
Ejecución de vías de evacuación de las aguas de lluvia mediante liberación de los desagues originales encontrados, y reutilización de estructuras drenantes y los usos que cada elemento del muro tenía en su origen. Se realizarán pequeñas intervenciones de inclusión y/o modificación de los trazados, con limpieza de los recorridos, todo ello con mamposterías y morteros similares a los existentes. Se incluye la limpieza y retirada a pie de carga, carga y transporte al vertedero, a una distancia mayor de 10 Km., y canon de vertedero, p.p. de medios auxiliares y elementos de seguridad necesarios para su perfecta ejecución. Totalmente terminado.

| Código | Ud | Descripción | Rendimiento | Precio | Importe |
|---|---|---|---|---|---|
| O01OA070 | h | Peón ordinario construcción | 12 | 17.74 | 212.88 |
| O01OB070 | h. | Oficial cantero | 12 | 17.47 | 209.64 |
| O01OC175 | h. | Especialista reintegraciones e injertos | 12 | 22.96 | 275.52 |
| PIEDRPARA | m2 | Piedra mampostería 10 cm. espesor medio recuperada de excavaciones limpia | 9.5 | 5.3 | 50.35 |
| A02C092 | m3 | Mortero de cal hidráulica NHL3,5 (1:3) | 1.5 | 134.07 | 201.11 |
| CARGYTRA | Ud | Carga,transp. y canon de vertedero | 12.5 | 0.65 | 8.13 |
| %01 | % | Medios auxiliares | 1 % | 957.63 | 9.58 |
|  |  | Total |  |  | 967.21 |

Relación comercial: Andalucía, 967.21, Cataluña, Valencia

| Medición | Uds. | Parcial |
|---|---|---|
| completo para la totalidad de la obra | 1 | 1.00 |
| Total |  | 1 |

## C0006 TRATAMIENTOS Y LIMITACIÓN DE CAMINOS / SEÑALIZACIONES (31/01/2000)
Importe: 33840.73
Relación comercial: Andalucía, 33840.45, Cataluña, Valencia

**6.0001** ud Baliza para señalización de seguridad para recorrido de visitantes (31/01/2000)
28 ud × 86.32 (86.54 con costes indirectos) = 2423.12
Suministro y colocación de baliza para señalización de peligrosidad en estructura de Pino Rojo del Norte tratada en autoclave, anagrama indeleble grabado en polietileno bicolor de alta densidad. Dimensiones 0,09 x 0,09 x 0,81 m altura útil, i/colocación empotrada. Cimentación y transporte incluidos.Se incluye la p.p. de medios auxiliares, andamiaje y elementos de seguridad necesarios. Medida en verdadera magnitud. Todo según planos y datos facilitados por la D.F.

| Código | Ud | Descripción | Rendimiento | Precio | Importe |
|---|---|---|---|---|---|
| O01OA030 | h | Oficial 1ª construcción | 0.2 | 18.87 | 3.774 |
| O01OA070 | h | Peón ordinario construcción | 0.3 | 17.74 | 5.322 |
| P29ME090 | ud | Baliza para señalización de senderos y/o peligros (material; 01/09/2005) | 1 | 75.6 | 75.600 |
| P01DW090 | ud | Pequeño material (material; 31/01/2000) | 1 | 0.77 | 0.770 |
| %01 | % | Medios auxiliares | 1 % | 85.466 | 0.855 |
|  |  | Total |  |  | 86.32 |

Claves: camino, alto, baliza, señalización, suministro, colocación, empotrable, pino, polietileno, rojo, grabado, construcción, densidad, dimensión, cimiento, transporte, color, estructura
Relación comercial: Andalucía, 86.31, Cataluña, Valencia

**6.0002** ml Vallado de contorno para recorrido visitantes
290 ml × 41.4 (41.5 con costes indirectos) = 12035.00
Suministro y colocación de vallado de contorno mediante piezas de madera según planos de detalle, de secciones 100x100 y 100x50 mm., mediante uniones tradicionales en pino soria de 2ª categoría, con envejecimiento natural de un año tratada contra xilófagos, incluido el suministro, tratamiento fungicida, transporte, carga, descarga, apilado, selección, colocación y limpieza. Se incluye tratamiento de exteriores con lasur microporoso, satinado, transparente coloreado en base agua para exteriores con alta resistencia, rayos U.V, hongos y azulado de la medera. Aplicando 1 mano de imprimación de fondo + 1 mano de acabado. Se incluye la p.p. de medios auxiliares, andamiaje y elementos de seguridad necesarios. Medida en verdadera magnitud. Todo según planos y datos facilitados por la D.F.

| Código | Ud | Descripción | Rendimiento | Precio | Importe |
|---|---|---|---|---|---|
| O01OB150 | h | Oficial 1ª carpintería (mano de obra; 01/09/2005) | 0.25 | 17.53 | 4.38 |
| O01OB160 | h | Ayudante | 0.25 | 14.03 | 3.51 |
| O01OA070 | h | Peón ordinario construcción | 0.25 | 17.74 | 4.44 |
| MAD.P.SORI | m3 | Madera de pino de Soria 1ª (material; 07/09/2009) | 0.035 | 645.81 | 22.60 |
| MATEAUXILI | ud | Materiales auxiliares (material; 21/06/2017) | 1 | 0.76 | 0.76 |
| TRATAXILO | m3 | Tratamiento xilófagos taller (material; 21/06/2017) | 0.035 | 31.68 | 1.11 |
| P25MA030 | l | Imp. p. abierto fungi. incol. (material; 21/06/2017) | 0.2 | 9.3 | 1.86 |
| P25MS020 | l | L. satin.trans.acab.ext/int. b.agua (material; 21/06/2017) | 0.1 | 23.3 | 2.33 |
| %01 | % | Medios auxiliares | 1 % | 40.99 | 0.41 |
|  |  | Total |  |  | 41.4 |

Claves: cilindro, madero, línea, colocación, suministro, chapa, rústico, barandilla, módulo, travesaño, transporte, construcción, unión, cimiento, suelo, tornillo, galvanizar, anclaje, poste, hormigón, balaustre
Relación comercial: Andalucía, 41.4, Cataluña, Valencia

| Medición | Uds. | Largo | Parcial |
|---|---|---|---|
| camino de acceso modificado | 2 | 20 | 40.00 |
| aljibes | 8 | 4 | 32.00 |
| perímetro plataforma | 1 | 34 | 34.00 |
|  | 1 | 38 | 38.00 |
|  | 1 | 40 | 40.00 |
|  | 1 | 20 | 20.00 |
|  | 1 | 22 | 22.00 |
|  | 2 | 8 | 16.00 |
|  | 1 | 18 | 18.00 |
|  | 1 | 30 | 30.00 |
| Total |  |  | 290 |

**6.0003** m2 Base de puente en madera sobre zona de torreón 10
12.5 m2 × 33.09 (33.17 con costes indirectos) = 414.63
Suministro y colocación de puente sobreelevado sobre la zona del torreón 10 aparecido mediante piezas de madera según planos de detalle, mediante tablones de secciones 20x7 cm. apoyados en vigas de 15x15 cm., mediante uniones tradicionales en pino soria de 2ª categoría, con envejecimiento natural de un año tratada contra xilófagos, incluido el suministro, tratamiento fungicida, transporte, carga, descarga, apilado, selección, colocación y limpieza. Se incluye tratamiento de exteriores con lasur microporoso, satinado, transparente coloreado en base agua para exteriores con alta resistencia, rayos U.V, hongos y azulado de la medera. Aplicando 1 mano de imprimación de fondo + 1 mano de acabado. Se incluye la p.p. de medios auxiliares, andamiaje y elementos de seguridad necesarios. Medida en verdadera magnitud. Todo según planos y datos facilitados por la D.F.

| Código | Ud | Descripción | Rendimiento | Precio | Importe |
|---|---|---|---|---|---|
| O01OB150 | h | Oficial 1ª carpintería | 0.3 | 17.53 | 5.26 |
| O01OB160 | h | Ayudante | 0.3 | 14.03 | 4.21 |
| P31CB030 | m3 | Tablón madera pino 20x7 cm. (material; 26/06/2018) | 0.03 | 203.71 | 6.11 |
| P31CB035 | m3 | viga madera pino 15x15 cm. (material; 26/06/2018) | 0.022 | 203.71 | 4.48 |
| MATEAUXILI | ud | Materiales auxiliares | 2 | 0.76 | 1.52 |
| TRATAXILO | m3 | Tratamiento xilófagos taller | 0.1 | 31.68 | 3.17 |
| P25MA030 | l | Imp. p. abierto fungi. incol. | 0.36 | 9.3 | 3.35 |
| P25MS020 | l | L. satin.trans.acab.ext/int. b.agua | 0.2 | 23.3 | 4.66 |
| %01 | % | Medios auxiliares | 1 % | 32.76 | 0.33 |
|  |  | Total |  |  | 33.09 |

Relación comercial: Andalucía, 33.09, Cataluña, Valencia

| Medición | Uds. | Largo | Ancho | Parcial |
|---|---|---|---|---|
|  | 1 | 5 | 2.5 | 12.50 |
| Total |  |  |  | 12.5 |

**6.0004** m2 Zahorra natural para subbase e=15 cm
538 m2 × 14.35 (14.39 con costes indirectos) = 7741.82
Zahorra natural, husos ZN(50)/ZN(20) de 15 cm de espesor en subbase, puesta en obra de manera manual, extendida y compactada, incluso preparación de la superficie de asiento. Árido con marcado CE y DdP (Declaración de prestaciones) según Reglamento (UE) 305/2011. Se incluye la p.p. de medios auxiliares, andamiaje y elementos de seguridad necesarios.

| Código | Ud | Descripción | Rendimiento | Precio | Importe |
|---|---|---|---|---|---|
| O01OA020 | h | Capataz (mano de obra; 02/01/2016) | 0.01 | 20.04 | 0.20 |
| O01OA070 | h | Peón ordinario construcción | 0.5 | 17.74 | 8.87 |
| M08RN0401 | h | Rana compactadora manual (maquinaria; 01/09/2005) | 0.2 | 8.5 | 1.70 |
| M08CA110 | h | Cisterna agua s/camión 10.000 l (maquinaria; 07/09/2009) | 0.004 | 32 | 0.13 |
| M07CB020 | h. | Camión basculante 4x4 14 t. (maquinaria; 07/09/2009) | 0.004 | 34.92 | 0.14 |
| M07W020 | km | Transporte t zahorra (maquinaria; 02/01/2016) | 8.8 | 0.13 | 1.14 |
| P01AF010 | t | Zahorra natural ZN(50)/ZN(20), IP=0 (material; 07/09/2009) | 0.5 | 4.05 | 2.03 |
| %01 | % | Medios auxiliares | 1 % | 14.21 | 0.14 |
|  |  | Total |  |  | 14.35 |

Claves: ZAHORRA, NATURAL, HUSOS, ESPESOR, SUBBASE, INDICE, PLASTICIDAD, PUESTA, EXTENDIDA, COMPACTADA, PREPARACION, SUPERFICIE, ASIENTO, ARIDO, MARCADO, DECLARACION, PRESTACIONES, REGLAMENTO
Relación comercial: Andalucía, 14.35, Cataluña, Valencia

| Medición | Uds. | Largo | Ancho | Parcial |
|---|---|---|---|---|
| perímetro exterior | 1 | 25 | 2 | 50.00 |
|  | 1 | 2 | 2 | 4.00 |
|  | 1 | 20 | 2 | 40.00 |
|  | 1 | 11 | 2 | 22.00 |
|  | 1 | 6 | 2 | 12.00 |
|  | 1 | 10 | 2 | 20.00 |
|  | 1 | 32 | 2 | 64.00 |
|  | 1 | 40 | 2 | 80.00 |
|  | 1 | 42 | 2 | 84.00 |
|  | 1 | 7 | 2 | 14.00 |
|  | 1 | 16 | 2 | 32.00 |
|  | 1 | 6 | 3 | 18.00 |
|  | 1 | 42 | 2 | 84.00 |
|  | 1 | 7 | 2 | 14.00 |
| Total |  |  |  | 538 |

**6.0005** m2 Suelo estabilizado con cal S-EST1 e=15 cm de manera manual
538 m2 × 13.42 (13.45 con costes indirectos) = 7236.10
Suelo estabilizado in situ de 10 cm de espesor con cal hidratada a granel CL90-S, con una dotación de cal > 2% de masa de suelo seco (> 6kg/m2). Ejecutado mediante vertido manual en capa superficial y extendido, con rasanteo manual a buena vista y compactación con rana. Se incluye la p.p. de medios auxiliares, andamiaje y elementos de seguridad necesarios.

| Código | Ud | Descripción | Rendimiento | Precio | Importe |
|---|---|---|---|---|---|
| O01OA010 | h | Encargado (mano de obra; 02/01/2016) | 0.03 | 20.52 | 0.62 |
| O01OA030 | h | Oficial 1ª construcción | 0.4 | 18.87 | 7.55 |
| M08RN0401 | h | Rana compactadora manual | 0.4 | 8.5 | 3.40 |
| M08CA110 | h | Cisterna agua s/camión 10.000 l | 0.008 | 32 | 0.26 |
| P01CL051 | t | Cal hidratada CL90-S a granel fábrica (material; 01/01/2010) | 0.02 | 66.12 | 1.32 |
| M07W065 | t | km transporte de cal a granel (maquinaria; 02/01/2016) | 1.2 | 0.12 | 0.14 |
| %01 | % | Medios auxiliares | 1 % | 13.29 | 0.13 |
|  |  | Total |  |  | 13.42 |

Claves: SUELO, ESTABILIZADO, ESPESOR, HIDRATADA, GRANEL, ORDEN, DOTACION, EJECUTADO, ESCARIFICADO, SUPERFICIAL, EXTENDIDO, LECHADA, MEZCLADO, RASANTEO, COMPACTACION, RODILLO, VIBRANTE, INCLUYENDO, PREPARACION, SUPERFICIE, ASIENTO, PROCTOR, MODIFICADO, INDICE, PLASTICIDAD
Relación comercial: Andalucía, 13.42, Cataluña, Valencia

| Medición | Uds. | Largo | Ancho | Parcial |
|---|---|---|---|---|
| perímetro exterior | 1 | 25 | 2 | 50.00 |
|  | 1 | 2 | 2 | 4.00 |
|  | 1 | 20 | 2 | 40.00 |
|  | 1 | 11 | 2 | 22.00 |
|  | 1 | 6 | 2 | 12.00 |
|  | 1 | 10 | 2 | 20.00 |
|  | 1 | 32 | 2 | 64.00 |
|  | 1 | 40 | 2 | 80.00 |
|  | 1 | 42 | 2 | 84.00 |
|  | 1 | 7 | 2 | 14.00 |
|  | 1 | 16 | 2 | 32.00 |
|  | 1 | 6 | 3 | 18.00 |
|  | 1 | 42 | 2 | 84.00 |
|  | 1 | 7 | 2 | 14.00 |
| Total |  |  |  | 538 |

**6.0006** m2 Pavimento gravilla fina con color e=10 cm
105 m2 × 8.2 (8.22 con costes indirectos) = 863.10
Pavimento terrizo peatonal de 10 cm de espesor, con gravilla fina seleccionada de machaqueo, color, sobre firme terrizo existente no considerado en el presente precio, i/rasanteo previo, extendido, perfilado de bordes, humectación, apisonado y limpieza, terminado. Con p.p. de lmpieza, medios auxiliares y elementos de seguridad necesarios.

| Código | Ud | Descripción | Rendimiento | Precio | Importe |
|---|---|---|---|---|---|
| O01OA070 | h | Peón ordinario construcción | 0.1 | 17.74 | 1.77 |
| M05PN120 | h | Minicargadora neumáticos 60 CV (maquinaria; 07/09/2009) | 0.05 | 33.71 | 1.69 |
| M08RL010 | h | Rodillo vibrante manual tándem 800 kg (maquinaria; 07/09/2009) | 0.03 | 6 | 0.18 |
| P01DW050 | m3 | Agua | 0.03 | 1.27 | 0.04 |
| P01AG105 | m3 | Gravilla seleccio.color 5/15 mm (material; 01/09/2005) | 0.2 | 22.2 | 4.44 |
| %01 | % | Medios auxiliares | 1 % | 8.12 | 0.08 |
|  |  | Total |  |  | 8.2 |

Claves: perfil, previo, pavimentación, gravilla, fino, color, peatonal, machaqueo, firme, humedad, apisonado, limpieza, terminación, construcción
Relación comercial: Andalucía, 8.2, Cataluña, Valencia

| Medición | Uds. | Largo | Ancho | Parcial |
|---|---|---|---|---|
| camino de acceso modificado | 2 | 15 | 3.5 | 105.00 |
| Total |  |  |  | 105 |

**6.0007** ud Bolardo fundición 0,98 m (31/01/2000)
4 ud × 143.85 (144.21 con costes indirectos) = 576.84
Suministro y colocación de bolardo cilíndrico (desmontable) de fundición de 0,98 m de altura, de forma tubular, colocado en áreas pavimentadas, incluido remates de pavimento y limpieza, terminado. Con p.p. de lmpieza, medios auxiliares y elementos de seguridad necesarios.

| Código | Ud | Descripción | Rendimiento | Precio | Importe |
|---|---|---|---|---|---|
| O01OA090 | h. | Cuadrilla A (mano de obra; 01/09/2005) | 1 | 43.9 | 43.90 |
| P29RBF040 | u | Bolardo fundición 0,98 m (material; 01/09/2005) | 1 | 95.45 | 95.45 |
| P01DW090 | ud | Pequeño material | 4 | 0.77 | 3.08 |
| %01 | % | Medios auxiliares | 1 % | 142.43 | 1.42 |
|  |  | Total |  |  | 143.85 |

Claves: SUMINISTRO, COLOCACION, BOLARDO, CILINDRICO, FUNDICION, ALTURA, FORMA, TUBULAR, COLOCADO, AREAS, PAVIMENTADAS, INCLUIDO, REMATES, PAVIMENTO, LIMPIEZA, TERMINADO
Relación comercial: Andalucía, 143.85, Cataluña, Valencia

| Medición | Uds. | Parcial |
|---|---|---|
| cierre de acceso a vehículos en carretera de acceso | 4 | 4.00 |
| Total |  | 4 |

**6.0008** ud Toten acero con leyenda explicativa (31/01/2000)
3 ud × 847.92 (850.04 con costes indirectos) = 2550.12
Suministro y colocación de pie temático de estructura de acero corten tratada con barniz protector, con posterior colocacion de vinilo impreso para exteriores antigrafitti sobre la chapa base galvanizada, y anclada a la base anterior, con una superficie del pie de 0,50 x 2,00 m. de altura, y con una dimensión del panel de 0,5 x 1,5 m de altura útil, i/colocación en superficie. Pie de apoyo y conexión a suelo y transporte incluidos. Se incluirá la p.p. de medios auxiliares y elementos de seguridad necesarios para su perfecta ejecución. Totalmente terminado. Se incluirá el diseño y elaboración de contenido informativo a instalar en el pié temático en soporte informático listo para rotulación de vinilo. Totalmente terminado.

| Código | Ud | Descripción | Rendimiento | Precio | Importe |
|---|---|---|---|---|---|
| O01OA030 | h | Oficial 1ª construcción | 1 | 18.87 | 18.87 |
| O01OA070 | h | Peón ordinario construcción | 0.5 | 17.74 | 8.87 |
| P27ERS010 | ud | Vinilo explicativo i/elaboración y colocación (material; 01/09/2005) | 1 | 388.79 | 388.79 |
| P29ME080ad | u | Pie temático acero corten 0,5 x 2,0 m + vinilo sobre acero galvanizado (material; 23/11/2004) | 1 | 414.45 | 414.45 |
| P01HM010a | m3 | Hormigón HM-20/P/20/I central (material; 01/01/2010) | 0.1 | 69.35 | 6.94 |
| P01DW090 | ud | Pequeño material | 2.08 | 0.77 | 1.60 |
| %01 | % | Medios auxiliares | 1 % | 839.52 | 8.40 |
|  |  | Total |  |  | 847.92 |

Relación comercial: Andalucía, 847.92, Cataluña, Valencia

## C0007 ANDAMIOS / MEDIOS AUXILIARES (26/02/2003)
Importe: 23536.73
Relación comercial: Andalucía, 23536.73, Cataluña, Valencia

**7.0001** m2 Andamio tubular mayor de 6 m de altura (26/02/2003)
1165 m2 × 19.14 (19.19 con costes indirectos) = 22356.35
Andamio tubular homologado para realización de trabajos en los lienzos 12 y 13, y los torreones 11 y 12 por el exterior del recinto del castillo en toda su altura, con alquiler durante el tiempo que duren los trabajos, consistente en: suministro en alquiler, montaje y desmontaje, arriostramientos, pasarelas, bandejas de protección, escalera de transito de personas (no escalerillas con trampilla) con acceso a todos los niveles de trabajo descritos en el resto del presupuesto mediante planchas metálicas (nunca de madera), rodapiés, barandillas de protección, red de protección opaca con sus ariostramientos, atados y huecos de paso de ráfagas de aire necesarios, preparación de base apta para todos los trabajos necesarios en salientes y entrantes que se produzcan en el inmueble, colocando los elementos necesarios para no dejar huecos entre fachada y plataformas, cumpliendo las medidas de seguridad necesarias, así como las indicaciones del coordinador en materia de seguridad durante la ejecución de los trabajos, completamente nivelado y aplomado, totalmente montado y desmontado. Se realizará repaso de todos los apoyos de los andamios sobre las superficies existentes, fureran cuales fueran. Se incluirán los medios auxiliares y elementos de seguridad necesarios para su perfecta ejecución, así como el cumplimiento con las legalizaciones técnicas (visados profesionales) y municipales necesarios. Partida totalmente terminada.

| Código | Ud | Descripción | Rendimiento | Precio | Importe |
|---|---|---|---|---|---|
| O01OA030 | h | Oficial 1ª construcción | 0.3 | 18.87 | 5.66 |
| O01OA050 | h | Ayudante construcción | 0.21 | 16.16 | 3.39 |
| ALQ.ANDA | ud | Alquiler de andamio (3 meses) (material; 01/09/2005) | 90 | 0.11 | 9.90 |
| % | % | Medios auxiliares | 1 % | 18.95 | 0.19 |
|  |  | Total |  |  | 19.14 |

Relación comercial: Andalucía, 19.14, Cataluña, Valencia

| Medición | Uds. | Largo | Alto | Parcial |
|---|---|---|---|---|
| segundo recinto | 2 | 12.5 | 2 | 50.00 |
| muralla diafragma | 1 | 34 | 2 | 68.00 |
|  | 1 | 11 | 2 | 22.00 |
|  | 1 | 13 | 2 | 26.00 |
|  | 1 | 16.5 | 8 | 132.00 |
|  | 1 | 14 | 8 | 112.00 |
| ALZADO SUR |  |  |  |  |
| torreón 2 | 1 | 6 | 6 | 36.00 |
|  | 2 | 4 | 3 | 24.00 |
| torreón 3 | 1 | 6 | 4 | 24.00 |
|  | 2 | 3 | 3 | 18.00 |
| torreón 4 | 1 | 8 | 5 | 40.00 |
|  | 2 | 4 | 4 | 32.00 |
| torreón 5 | 1 | 6 | 6 | 36.00 |
|  | 2 | 4 | 5 | 40.00 |
| torreón 6 | 1 | 6 | 6 | 36.00 |
|  | 2 | 3 | 4 | 24.00 |
| lienzo 2 | 1 | 7 | 4 | 28.00 |
| lienzo 3 | 1 | 9 | 4 | 36.00 |
| lienzo 4 | 1 | 14 | 5 | 70.00 |
| lienzo 5 | 1 | 11 | 5 | 55.00 |
| ALZADO NORTE |  |  |  |  |
| torreón 9 | 1 | 6 | 6 | 36.00 |
|  | 2 | 4 | 5 | 40.00 |
| lienzo 7 | 1 | 10 | 4 | 40.00 |
| lienzo 8 | 1 | 10 | 6 | 60.00 |
| lienzo 9 | 1 | 13 | 4 | 52.00 |
| lienzo 10 | 1 | 7 | 4 | 28.00 |
| Total |  |  |  | 1165 |

**7.0002** ud Andamios pequeña entidad móviles (26/02/2003)
2 ud × 588.72 (590.19 con costes indirectos) = 1180.38
Andamios de pequeña entidad móviles por las diferentes zonas de actuacion de la obra, para una altura máxima de 6.00 m. (tres cuerpos), con un ancho de una plataformas de 1.20 m. y una longitud de 4 m. (2 módulos) para soportar una carga útil de la plataforma de 200 kg/m2., con marcos de arranque telescópicos. Montado con andamio tubular homologado para realización de trabajos en lienzos y torreones, bien sobre la plataforma superior, bien para las partes bajas de los lienzos y torreones. Se incluirá el alquiler durante el tiempo que duren los trabajos, consistente en: suministro en alquiler, montaje y desmontaje, arriostramientos, pasarelas, bandejas de protección, escalera de trampilla, planchas metálicas (nunca de madera), rodapiés, barandillas de protección, etc.. Se incluye el montaje con jabalcones de sujección a firme y acodalamientos sobre los paramentos para evitar el vuelco. Cumplirá las medidas de seguridad necesarias de montaje, así como las indicaciones del coordinador en materia de seguridad durante la ejecución de los trabajos, completamente nivelado y aplomado. Serán montados y desmontados según las necesidades de la obra en diferentes puntos, por el total de meses necesarios para la completa terminación de todos los trabajos a realizar.

| Código | Ud | Descripción | Rendimiento | Precio | Importe |
|---|---|---|---|---|---|
| O01OA030 | h | Oficial 1ª construcción | 13 | 18.87 | 245.31 |
| O01OA050 | h | Ayudante construcción | 13 | 16.16 | 210.08 |
| ALQ.PLATF | d | Alquiler de modulaciones andamio de pequeña entidad (5 meses) (material; 01/09/2005) | 150 | 0.85 | 127.50 |
| % | % | Medios auxiliares | 1 % | 582.89 | 5.83 |
|  |  | Total |  |  | 588.72 |

Relación comercial: Andalucía, 588.72, Cataluña, Valencia

| Medición | Uds. | Parcial |
|---|---|---|
| varias ubicaciones | 2 | 2.00 |
| Total |  | 2 |

## C0008 SEGURIDAD Y SALUD
Importe: 7205.97
Relación comercial: Andalucía, 7205.97, Cataluña, Valencia

### C08.01 PROTECCION PERSONALES
Importe: 590.7
Relación comercial: Andalucía, 590.7, Cataluña, Valencia

**C08.01.01** ud Casco de suguridad
8 ud × 2.16 (2.17 con costes indirectos) = 17.36
Casco de seguridad con arnés de adaptación. Certificado CE. s/ R.D. 773/97 y R.D. 1407/92.

| Código | Ud | Descripción | Rendimiento | Precio | Importe |
|---|---|---|---|---|---|
| P31IA010 | ud | Casco seguridad (material; 26/06/2018) | 1 | 2.14 | 2.14 |
| %01 | % | Medios auxiliares | 1 % | 2.14 | 0.02 |
|  |  | Total |  |  | 2.16 |

Claves: casco, adaptar, círculo, seguridad
Relación comercial: Andalucía, 2.16, Cataluña, Valencia

**C08.01.02** ud Pantalla contra partículas
3 ud × 1.14 (1.14 con costes indirectos) = 3.42
Pantalla para protección contra partículas, con sujeción en cabeza, (amortizable en 5 usos). Certificado CE. s/ R.D. 773/97 y R.D. 1407/92.

| Código | Ud | Descripción | Rendimiento | Precio | Importe |
|---|---|---|---|---|---|
| P31IA110 | ud | Pantalla protección c.partículas (material; 26/06/2018) | 0.2 | 5.67 | 1.13 |
| %01 | % | Medios auxiliares | 1 % | 1.13 | 0.01 |
|  |  | Total |  |  | 1.14 |

Claves: partícula, amortización, sujeción, cabeza, círculo, protección, pantalla
Relación comercial: Andalucía, 1.14, Cataluña, Valencia

**C08.01.03** ud Gafas contra impactos
3 ud × 2.96 (2.97 con costes indirectos) = 8.91
Gafas protectoras contra impactos, incoloras, (amortizables en 3 usos). Certificado CE. s/ R.D. 773/97 y R.D. 1407/92.

| Código | Ud | Descripción | Rendimiento | Precio | Importe |
|---|---|---|---|---|---|
| P31IA120 | ud | Gafas protectoras (material; 26/06/2018) | 0.333 | 8.81 | 2.93 |
| %01 | % | Medios auxiliares | 1 % | 2.93 | 0.03 |
|  |  | Total |  |  | 2.96 |

Claves: incoloro, círculo, impacto, protección, gafa, amortización
Relación comercial: Andalucía, 2.96, Cataluña, Valencia

**C08.01.04** ud Gafas antipolvo
3 ud × 0.76 (0.76 con costes indirectos) = 2.28
Gafas antipolvo antiempañables, panorámicas, (amortizables en 3 usos). Certificado CE. s/ R.D. 773/97 y R.D. 1407/92.

| Código | Ud | Descripción | Rendimiento | Precio | Importe |
|---|---|---|---|---|---|
| P31IA140 | ud | Gafas antipolvo (material; 26/06/2018) | 0.333 | 2.24 | 0.75 |
| %01 | % | Medios auxiliares | 1 % | 0.75 | 0.01 |
|  |  | Total |  |  | 0.76 |

Claves: gafa, amortización, círculo, polvo
Relación comercial: Andalucía, 0.76, Cataluña, Valencia

**C08.01.05** ud Semi marcara antipolvo 1 filtro
8 ud × 7.69 (7.71 con costes indirectos) = 61.68
Semi-mascarilla antipolvo un filtro, (amortizable en 3 usos). Certificado CE. s/ R.D. 773/97 y R.D. 1407/92.

| Código | Ud | Descripción | Rendimiento | Precio | Importe |
|---|---|---|---|---|---|
| P31IA150 | ud | Semi-mascarilla 1 filtro (material; 26/06/2018) | 0.333 | 22.85 | 7.61 |
| %01 | % | Medios auxiliares | 1 % | 7.61 | 0.08 |
|  |  | Total |  |  | 7.69 |

Claves: polvo, filtro, círculo, amortización, máscara
Relación comercial: Andalucía, 7.69, Cataluña, Valencia

**C08.01.06** ud Filtro recambio mascarilla
8 ud × 1.2 (1.2 con costes indirectos) = 9.60
Filtro recambio de mascarilla para polvo y humos. Certificado CE. s/ R.D. 773/97 y R.D. 1407/92.

| Código | Ud | Descripción | Rendimiento | Precio | Importe |
|---|---|---|---|---|---|
| P31IA158 | ud | Mascarilla celulosa desechable (material; 26/06/2018) | 1 | 1.19 | 1.19 |
| %01 | % | Medios auxiliares | 1 % | 1.19 | 0.01 |
|  |  | Total |  |  | 1.2 |

Claves: recambio, mascarilla, humo, polvo, círculo, filtro
Relación comercial: Andalucía, 1.2, Cataluña, Valencia

**C08.01.07** ud Cascos protectores auditivos
8 ud × 3.31 (3.32 con costes indirectos) = 26.56
Protectores auditivos con arnés a la nuca, (amortizables en 3 usos). Certificado CE. s/ R.D. 773/97 y R.D. 1407/92.

| Código | Ud | Descripción | Rendimiento | Precio | Importe |
|---|---|---|---|---|---|
| P31IA200 | ud | Cascos protectores auditivos (material; 26/06/2018) | 0.333 | 9.84 | 3.28 |
| %01 | % | Medios auxiliares | 1 % | 3.28 | 0.03 |
|  |  | Total |  |  | 3.31 |

Claves: casco, amortización, círculo, protección, oído
Relación comercial: Andalucía, 3.31, Cataluña, Valencia

**C08.01.08** ud Faja de protección lumbar
8 ud × 6.02 (6.04 con costes indirectos) = 48.32
Faja protección lumbar, (amortizable en 4 usos). Certificado CE EN385. s/ R.D. 773/97 y R.D. 1407/92.

| Código | Ud | Descripción | Rendimiento | Precio | Importe |
|---|---|---|---|---|---|
| P31IC050 | ud | Faja protección lumbar (material; 26/06/2018) | 0.25 | 23.85 | 5.96 |
| %01 | % | Medios auxiliares | 1 % | 5.96 | 0.06 |
|  |  | Total |  |  | 6.02 |

Claves: protección, amortización, círculo
Relación comercial: Andalucía, 6.02, Cataluña, Valencia

**C08.01.09** ud Mono de trabajo poliester-algodón
8 ud × 15.86 (15.9 con costes indirectos) = 127.20
Mono de trabajo de una pieza de poliéster-algodón (amortizable en un uso). Certificado CE. s/ R.D. 773/97 y R.D. 1407/92.

| Código | Ud | Descripción | Rendimiento | Precio | Importe |
|---|---|---|---|---|---|
| P31IC098 | ud | Mono de trabajo poliéster-algod. (material; 26/06/2018) | 1 | 15.7 | 15.70 |
| %01 | % | Medios auxiliares | 1 % | 15.70 | 0.16 |
|  |  | Total |  |  | 15.86 |

Claves: pieza, mono, círculo, amortización, trabajo
Relación comercial: Andalucía, 15.86, Cataluña, Valencia

**C08.01.10** ud Peto reflectante de seguridad
4 ud × 4.34 (4.35 con costes indirectos) = 17.40
Peto reflectante de seguridad personal en colores amarillo y rojo, (amortizable en 3 usos). Certificado CE. s/ R.D. 773/97 y R.D. 1407/92.

| Código | Ud | Descripción | Rendimiento | Precio | Importe |
|---|---|---|---|---|---|
| P31IC140 | ud | Peto reflectante a/r. (material; 26/06/2018) | 0.333 | 12.91 | 4.30 |
| %01 | % | Medios auxiliares | 1 % | 4.30 | 0.04 |
|  |  | Total |  |  | 4.34 |

Claves: persona, círculo, color, amortización, reflejo, rojo, amarillo, seguridad
Relación comercial: Andalucía, 4.34, Cataluña, Valencia

**C08.01.11** ud Par de guantes de lona
4 ud × 2.21 (2.22 con costes indirectos) = 8.88
Par guantes de lona protección estándar. Certificado CE. s/ R.D. 773/97 y R.D. 1407/92.

| Código | Ud | Descripción | Rendimiento | Precio | Importe |
|---|---|---|---|---|---|
| P31IM005 | ud | Par guantes lona protección estandar (material; 26/06/2018) | 1 | 2.19 | 2.19 |
| %01 | % | Medios auxiliares | 1 % | 2.19 | 0.02 |
|  |  | Total |  |  | 2.21 |

Claves: par, guante, lona, protección, círculo, estándar
Relación comercial: Andalucía, 2.21, Cataluña, Valencia

**C08.01.12** ud Par de guantes de latex-anticorte
8 ud × 1.3 (1.3 con costes indirectos) = 10.40
Par guantes de goma látex-anticorte. Certificado CE. s/ R.D. 773/97 y R.D. 1407/92.

| Código | Ud | Descripción | Rendimiento | Precio | Importe |
|---|---|---|---|---|---|
| P31IM010 | ud | Par guantes de goma látex-antic. (material; 26/06/2018) | 1 | 1.29 | 1.29 |
| %01 | % | Medios auxiliares | 1 % | 1.29 | 0.01 |
|  |  | Total |  |  | 1.3 |

Claves: par, guante, círculo, goma
Relación comercial: Andalucía, 1.3, Cataluña, Valencia

**C08.01.13** ud Par de guantes alta resistencia al corte
1 ud × 4.36 (4.37 con costes indirectos) = 4.37
Par de guantes alta resistencia al corte. Certificado CE. s/ R.D. 773/97 y R.D. 1407/92.

| Código | Ud | Descripción | Rendimiento | Precio | Importe |
|---|---|---|---|---|---|
| P31IM038 | ud | Par guantes alta resist. al corte (material; 26/06/2018) | 1 | 4.32 | 4.32 |
| %01 | % | Medios auxiliares | 1 % | 4.32 | 0.04 |
|  |  | Total |  |  | 4.36 |

Claves: corte, alto, resistencia, círculo, guante, par
Relación comercial: Andalucía, 4.36, Cataluña, Valencia

**C08.01.14** ud Par de botas
8 ud × 8.59 (8.61 con costes indirectos) = 68.88
Par de botas altas de agua color negro, (amortizables en 1 uso). Certificado CE. s/ R.D. 773/97 y R.D. 1407/92.

| Código | Ud | Descripción | Rendimiento | Precio | Importe |
|---|---|---|---|---|---|
| P31IP010 | ud | Par botas altas de agua (negras) (material; 26/06/2018) | 1 | 8.5 | 8.50 |
| %01 | % | Medios auxiliares | 1 % | 8.50 | 0.09 |
|  |  | Total |  |  | 8.59 |

Claves: negro, color, par, alto, agua, bota, amortización, círculo
Relación comercial: Andalucía, 8.59, Cataluña, Valencia

**C08.01.15** ud Arnés de amarre dorsal y torsal
8 ud × 6.83 (6.85 con costes indirectos) = 54.80
Arnés de seguridad con amarre dorsal y torsal fabricado con cinta de nylon de 45 mm. y elementos metálicos de acero inoxidable, amortizable en 5 obras. Certificado CE Norma EN 361. s/ R.D. 773/97 y R.D. 1407/92.

| Código | Ud | Descripción | Rendimiento | Precio | Importe |
|---|---|---|---|---|---|
| P31IS020 | ud | Arnés amarre dorsal y torsal (material; 26/06/2018) | 0.2 | 33.79 | 6.76 |
| %01 | % | Medios auxiliares | 1 % | 6.76 | 0.07 |
|  |  | Total |  |  | 6.83 |

Claves: seguridad, cinta, obra, amortización, nylon, fabricación, inoxidable, metal, acero, círculo, norma
Relación comercial: Andalucía, 6.83, Cataluña, Valencia

**C08.01.16** ud Cinturón de sujección
8 ud × 9.28 (9.3 con costes indirectos) = 74.40
Cinturón de sujeción fabricado en algodón anti-sudoración con bandas de poliéster, hebillas ligeras de aluminio y argollas de acero inoxidable, amortizable en 4 obras. Certificado CE EN 358. s/ R.D. 773/97 y R.D. 1407/92.

| Código | Ud | Descripción | Rendimiento | Precio | Importe |
|---|---|---|---|---|---|
| P31IS120 | ud | Cinturón de sujección (material; 26/06/2018) | 0.25 | 36.77 | 9.19 |
| %01 | % | Medios auxiliares | 1 % | 9.19 | 0.09 |
|  |  | Total |  |  | 9.28 |

Claves: aluminio, fabricación, aro, algodón, cinturón, banda, sujeción, poliéster, acero, obra, inoxidable, círculo, ligero, amortización
Relación comercial: Andalucía, 9.28, Cataluña, Valencia

**C08.01.17** ud Cinturón porta herramientas
8 ud × 5.77 (5.78 con costes indirectos) = 46.24
Cinturón portaherramientas, (amortizable en 4 usos). Certificado CE. s/ R.D. 773/97 y R.D. 1407/92.

| Código | Ud | Descripción | Rendimiento | Precio | Importe |
|---|---|---|---|---|---|
| P31IC060 | ud | Cinturón portaherramientas (material; 26/06/2018) | 0.25 | 22.85 | 5.71 |
| %01 | % | Medios auxiliares | 1 % | 5.71 | 0.06 |
|  |  | Total |  |  | 5.77 |

Claves: cinturón, círculo, portaherramient, amortización
Relación comercial: Andalucía, 5.77, Cataluña, Valencia

### C08.02 PROTECCIONES COLECTIVAS
Importe: 3322.22
Relación comercial: Andalucía, 3322.22, Cataluña, Valencia

**C08.02.01** m. Barandilla guardacuerpos de perímetros de lienzos
63 m. × 6.63 (6.65 con costes indirectos) = 418.95
Barandilla de protección de perímetros de lienzos, compuesta por guardacuerpos metálico cada 2,5 m. (amortizable en 8 usos), fijado por apriete al forjado, pasamanos formado por tablón de 20x5 cm., rodapié y travesaño intermedio de 15x5 cm. (amortizable en 3 usos), para aberturas corridas, incluso colocación y desmontaje. s/ R.D. 486/97.

| Código | Ud | Descripción | Rendimiento | Precio | Importe |
|---|---|---|---|---|---|
| O01OA030 | h | Oficial 1ª construcción | 0.1 | 18.87 | 1.89 |
| O01OA070 | h | Peón ordinario construcción | 0.1 | 17.74 | 1.77 |
| P31CB020 | ud | Guardacuerpos metálico (material; 26/06/2018) | 0.065 | 13.38 | 0.87 |
| P31CB035 | m3 | viga madera pino 15x15 cm. | 0.004 | 203.71 | 0.81 |
| P31CB040 | m3 | Tabla madera pino 15x5 cm. (material; 26/06/2018) | 0.006 | 203.71 | 1.22 |
| %01 | % | Medios auxiliares | 1 % | 6.56 | 0.07 |
|  |  | Total |  |  | 6.63 |

Claves: desmontable, compuesto, amortización, travesaño, colocación, corrido, tablón, madero, fijación, perímetro, barandilla, rodapié, metal, protección, forjado, guardacuerpos, pasamano
Relación comercial: Andalucía, 6.63, Cataluña, Valencia

| Medición | Uds. | Largo | Parcial |
|---|---|---|---|
|  | 7 | 9 | 63.00 |
| Total |  |  | 63 |

**C08.02.02** ud Cuadro general obra Pmáx= 40 kW.
1 ud × 297.66 (298.4 con costes indirectos) = 298.40
Cuadro general de mandos y protección de obra para una potencia máxima de 40 kW. compuesto por armario metálico con revestimiento de poliéster, de 90x60 cm., índice de protección IP 559, con cerradura, interruptor automático magnetotérmico más diferencial de 4x125 A., un interruptor automático magnetotérmico de 4x63 A., y 5 interruptores automáticos magnetotérmicos de 2x25 A., incluyendo cableado, rótulos de identificación de circuitos, bornes de salida y p.p. de conexión a tierra, para una resistencia no superior de 80 Ohmios, instalado. (amortizable en 4 obras). s/ R.D. 486/97.

| Código | Ud | Descripción | Rendimiento | Precio | Importe |
|---|---|---|---|---|---|
| P31CE100 | ud | Cuadro general obra pmáx. 40 kW. (material; 26/06/2018) | 0.35 | 842.04 | 294.71 |
| %01 | % | Medios auxiliares | 1 % | 294.71 | 2.95 |
|  |  | Total |  |  | 297.66 |

Claves: armario, cableado, automático, magnetotérmico, compuesto, mando, circuito, cuadro, amortización, resistencia, conexión, metal, rótulo, diferencial, tierra, máximo, cerrajería, protección, revestimiento, obra, interruptor, salida, instalación, poliéster
Relación comercial: Andalucía, 297.66, Cataluña, Valencia

**C08.02.03** ud Extintor polvo ABC 6 kg. PR.INC.
3 ud × 31.35 (31.43 con costes indirectos) = 94.29
Extintor de polvo químico ABC polivalente antibrasa de eficacia 21A/113B, de 6 kg. de agente extintor, con soporte, manómetro comprobable y boquilla con difusor, según norma EN-3:1996. Medida la unidad instalada. s/ R.D. 486/97.

| Código | Ud | Descripción | Rendimiento | Precio | Importe |
|---|---|---|---|---|---|
| O01OA070 | h | Peón ordinario construcción | 0.1 | 17.74 | 1.77 |
| P31CI010 | ud | Extintor polvo ABC 6 kg. 21A/113B (material; 26/06/2018) | 1 | 29.27 | 29.27 |
| %01 | % | Medios auxiliares | 1 % | 31.04 | 0.31 |
|  |  | Total |  |  | 31.35 |

Claves: soporte, norma, brasa, boquilla, manómetro, difusor, instalación, polvo, extintor, químico
Relación comercial: Andalucía, 31.35, Cataluña, Valencia

**C08.02.04** ud Lámpara portatil mano
3 ud × 3.69 (3.7 con costes indirectos) = 11.10
Lámpara portátil de mano, con cesto protector y mango aislante, (amortizable en 3 usos). s/ R.D. 486/97.

| Código | Ud | Descripción | Rendimiento | Precio | Importe |
|---|---|---|---|---|---|
| P31CE010 | ud | Lámpara portáil mano (material; 26/06/2018) | 0.333 | 10.95 | 3.65 |
| %01 | % | Medios auxiliares | 1 % | 3.65 | 0.04 |
|  |  | Total |  |  | 3.69 |

Claves: portátil, protección, mano, aislante, amortización, mango, lámpara
Relación comercial: Andalucía, 3.69, Cataluña, Valencia

**C08.02.05** ud Toma de tierra R80 Oh;R=100 Oh.m
2 ud × 119.45 (119.75 con costes indirectos) = 239.50
Toma de tierra para una resistencia de tierra R</=80 Ohmios y una resistividad R=100 Oh.m. formada por arqueta de ladrillo macizo de 38x38x30 cm., tapa de hormigón armado, tubo de PVC de D=75 mm., electrodo de acero cobrizado 14,3 mm. y 100 cm., de profundidad hincado en el terreno, línea de t.t. de cobre desnudo de 35 mm2., con abrazadera a la pica, instalado. MI BT 039.

| Código | Ud | Descripción | Rendimiento | Precio | Importe |
|---|---|---|---|---|---|
| O01OA030 | h | Oficial 1ª construcción | 1.5 | 18.87 | 28.31 |
| O01OA050 | h | Ayudante construcción | 0.75 | 16.16 | 12.12 |
| O01OA070 | h | Peón ordinario construcción | 0.5 | 17.74 | 8.87 |
| O01OB210 | h. | Oficial 2ª electricista (mano de obra; 01/09/2005) | 1.5 | 17.51 | 26.27 |
| P01LT020 | mud | Ladrillo perfora. tosco 25x12x7 (material; 26/06/2018) | 0.045 | 60.37 | 2.72 |
| A02A080 | m3 | MORTERO CEMENTO M-5 (01/09/2005) | 0.02 | 74.93 | 1.50 |
| A02A050 | m3 | MORTERO CEMENTO M-15 (01/09/2005) | 0.015 | 88.32 | 1.32 |
| P02EAT020 | ud | Tapa cuadrada HA e=6cm 50x50cm (material; 26/06/2018) | 1 | 14.85 | 14.85 |
| P17VP040 | ud | Codo M-H PVC evacuación j.peg. 75 mm. (material; 26/06/2018) | 0.5 | 2.18 | 1.09 |
| P31CE040 | m. | Pica cobre p/toma tierra 14,3 (material; 26/06/2018) | 1 | 5.32 | 5.32 |
| P31CE020 | m. | Cable cobre desnudo D=35 mm. (material; 26/06/2018) | 3 | 3.08 | 9.24 |
| P31CE050 | ud | Grapa para pica (material; 26/06/2018) | 1 | 1.39 | 1.39 |
| P15EC020 | ud | Puente de prueba (material; 26/06/2018) | 1 | 5.27 | 5.27 |
| %01 | % | Medios auxiliares | 1 % | 118.27 | 1.18 |
|  |  | Total |  |  | 119.45 |

Claves: resistencia, electrodo, tapa, pica, hinca, terreno, macizo, línea, desnudo, tierra, acero, cobre, toma, ladrillo, hormigón, arqueta, instalación, PVC, tubo, abrazadera
Relación comercial: Andalucía, 119.45, Cataluña, Valencia

**C08.02.06** m. Pasarela madera sobre zanjas
9 m. × 12.96 (12.99 con costes indirectos) = 116.91
Pasarela de obra para paso sobre zanjas formada por tres tablones de 20x7 cm. cosidos a clavazón y doble barandilla formada por pasamanos de madera de 20x5, rodapié y travesaño intermedio de 15x5 cm., sujetos con pies derechos de madera cada 1 m. incluso colocación y desmontaje (amortizable en 3 usos). s/ R.D. 486/97.

| Código | Ud | Descripción | Rendimiento | Precio | Importe |
|---|---|---|---|---|---|
| O01OB010 | h. | Oficial 1ª encofrador | 0.3 | 18.96 | 5.69 |
| O01OA070 | h | Peón ordinario construcción | 0.15 | 17.74 | 2.66 |
| P31CB030 | m3 | Tablón madera pino 20x7 cm. | 0.015 | 203.71 | 3.06 |
| P31CB035 | m3 | viga madera pino 15x15 cm. | 0.004 | 203.71 | 0.81 |
| P31CB040 | m3 | Tabla madera pino 15x5 cm. | 0.003 | 203.71 | 0.61 |
| %01 | % | Medios auxiliares | 1 % | 12.83 | 0.13 |
|  |  | Total |  |  | 12.96 |

Claves: rodapié, barandilla, travesaño, clavazón, amortización, desmontable, colocación, doble, paso, pie, madero, zanja, pasamano, tablón
Relación comercial: Andalucía, 12.96, Cataluña, Valencia

**C08.02.07** m. Red seguridad perímetro lienzos
45 m. × 9.24 (9.26 con costes indirectos) = 416.70
Red horizontal de seguridad de malla de poliamida de 7x7 cm. de paso, ennudada con cuerda de D= 4 mm. en módulos de 3x4 m. incluso soporte mordaza con brazos metálicos, colocados cada 4,00 m., (amortizable en 20 usos) anclajes de red, cuerdas de unión y red (amortizable en 10 usos) incluso colocación y desmontaje. s/ R.D. 486/97.

| Código | Ud | Descripción | Rendimiento | Precio | Importe |
|---|---|---|---|---|---|
| O01OA030 | h | Oficial 1ª construcción | 0.125 | 18.87 | 2.36 |
| O01OA070 | h | Peón ordinario construcción | 0.125 | 17.74 | 2.22 |
| P31CR040 | ud | Red seguridad D=4 mm 3,00x4,00 (material; 26/06/2018) | 0.025 | 29.36 | 0.73 |
| P31CR060 | ud | Soporte mordaza (material; 26/06/2018) | 0.015 | 116.08 | 1.74 |
| P31CR070 | ud | Anclaje/soporte mordaza (material; 26/06/2018) | 0.015 | 60.67 | 0.91 |
| P31CR080 | ud | Brazo para soporte (material; 26/06/2018) | 0.015 | 57.72 | 0.87 |
| P31CR100 | ud | Tubo transversal de unión 4,00 (material; 26/06/2018) | 0.013 | 24.7 | 0.32 |
| %01 | % | Medios auxiliares | 1 % | 9.15 | 0.09 |
|  |  | Total |  |  | 9.24 |

Claves: paso, seguridad, amortización, cuerda, desmontable, colocación, poliamida, módulo, metal, red, soporte, unión, brazo, anclaje, horizontal, malla
Relación comercial: Andalucía, 9.24, Cataluña, Valencia

**C08.02.08** m. Malla polietileno de seguridad
105 m. × 2.06 (2.07 con costes indirectos) = 217.35
Malla de polietileno alta densidad con tratamiento antiultravioleta, color naranja de 1 m. de altura, tipo stopper, i/colocación y desmontaje, amortizable en tres usos. s/ R.D. 486/97.

| Código | Ud | Descripción | Rendimiento | Precio | Importe |
|---|---|---|---|---|---|
| O01OA070 | h | Peón ordinario construcción | 0.1 | 17.74 | 1.77 |
| P31CR010 | m. | Malla plástica stopper 1,00 m. (material; 26/06/2018) | 0.333 | 0.82 | 0.27 |
| %01 | % | Medios auxiliares | 1 % | 2.04 | 0.02 |
|  |  | Total |  |  | 2.06 |

Claves: alto, seguridad, ultravioleta, amortización, densidad, desmontable, polietileno, color, naranjo, malla
Relación comercial: Andalucía, 2.06, Cataluña, Valencia

**C08.02.09** m2 Protección de hueco con red horizontal
12 m2 × 4.27 (4.28 con costes indirectos) = 51.36
Red horizontal de seguridad en cubrición de huecos formada por malla de poliamida de 10x10 cm. ennudada con cuerda de D=3 mm. y cuerda perimetral de D=10 mm. para amarre de la red a los anclajes de acero de D=10 mm. conectados a las armaduras perimetrales del hueco cada 50 cm. y cinta perimetral de señalización fijada a pies derechos. (amortizable en ocho usos). s/ R.D. 486/97.

| Código | Ud | Descripción | Rendimiento | Precio | Importe |
|---|---|---|---|---|---|
| O01OA030 | h | Oficial 1ª construcción | 0.08 | 18.87 | 1.51 |
| O01OA060 | h. | Peón especializado | 0.08 | 16.46 | 1.32 |
| P31CR030 | m2 | Red seguridad poliamida 10x10 cm. (material; 01/09/2005) | 0.135 | 0.25 | 0.03 |
| P31SB010 | m. | Cinta balizamiento bicolor 8 cm. (material; 26/06/2018) | 1.428 | 0.07 | 0.10 |
| P31CR160 | m. | Cuerda de atado redes de seguridad (material; 26/06/2018) | 1.28 | 0.38 | 0.49 |
| P31CR140 | ud | Gancho montaje red D=12 mm. (material; 26/06/2018) | 1.6 | 0.39 | 0.62 |
| P31SV050 | ud | Poste galvanizado 80x40x2 de 2 m (material; 26/06/2018) | 0.016 | 10.14 | 0.16 |
| %01 | % | Medios auxiliares | 1 % | 4.23 | 0.04 |
|  |  | Total |  |  | 4.27 |

Claves: amortización, protección, poliamida, cuerda, conexión, armadura, cinta, horizontal, seguridad, red, anclaje, acero, hueco, pie, malla, cubrición, fijación, perímetro, señalización
Relación comercial: Andalucía, 4.27, Cataluña, Valencia

| Medición | Uds. | Largo | Parcial |
|---|---|---|---|
|  | 6 | 2 | 12.00 |
| Total |  |  | 12 |

**C08.02.10** m2 Protección horizontal cuajado tablones
15 m2 × 10.99 (11.02 con costes indirectos) = 165.30
Protección horizontal de huecos con cuajado de tablones de madera de pino de 20x7 cm. unidos a clavazón, incluso instalación y desmontaje. ( amortizable en 10 usos). s/ R.D. 486/97.

| Código | Ud | Descripción | Rendimiento | Precio | Importe |
|---|---|---|---|---|---|
| O01OB010 | h. | Oficial 1ª encofrador | 0.25 | 18.96 | 4.74 |
| O01OB020 | h. | Ayudante encofrador (mano de obra; 01/09/2005) | 0.25 | 16.09 | 4.02 |
| P31CB030 | m3 | Tablón madera pino 20x7 cm. | 0.01 | 203.71 | 2.04 |
| P31CB200 | kg | Puntas planas acero 20x100 (material; 26/06/2018) | 0.1 | 0.81 | 0.08 |
| %01 | % | Medios auxiliares | 1 % | 10.88 | 0.11 |
|  |  | Total |  |  | 10.99 |

Claves: tablón, desmontable, hueco, horizontal, protección, instalación, pino, clavazón, madero, unión, amortización
Relación comercial: Andalucía, 10.99, Cataluña, Valencia

| Medición | Uds. | Largo | Parcial |
|---|---|---|---|
|  | 5 | 3 | 15.00 |
| Total |  |  | 15 |

**C08.02.11** m. Red vertical perímetro lienzos
55 m. × 4.64 (4.65 con costes indirectos) = 255.75
Red vertical de poliamida de hilo D=3 mm. y malla de 70x70 mm., de 5 m. de altura colocada en todo el perímetro de los lienzos y fijado con ganchos cada 50 cm., incluso colocación y desmontaje, (amortizable en diez usos). s/ R.D. 486/97.

| Código | Ud | Descripción | Rendimiento | Precio | Importe |
|---|---|---|---|---|---|
| O01OA030 | h | Oficial 1ª construcción | 0.1 | 18.87 | 1.89 |
| O01OA070 | h | Peón ordinario construcción | 0.1 | 17.74 | 1.77 |
| P31CR030 | m2 | Red seguridad poliamida 10x10 cm. | 0.6 | 0.25 | 0.15 |
| P31CR140 | ud | Gancho montaje red D=12 mm. | 2 | 0.39 | 0.78 |
| %01 | % | Medios auxiliares | 1 % | 4.59 | 0.05 |
|  |  | Total |  |  | 4.64 |

Claves: perímetro, fijación, poliamida, amortización, gancho, desmontable, forjado, malla, vertical, red, colocación, cable
Relación comercial: Andalucía, 4.64, Cataluña, Valencia

**C08.02.12** m2 Protección andamio con red de poliamida
582.5 m2 × 0.32 (0.32 con costes indirectos) = 186.40
Protección vertical de andamiada con red de poliamida de 10x10 cm. de paso, ennudada con cuerda de D=3 mm., amortizable en dos usos, i/p.p. de cuerdas de sujeción, colocación y desmontaje. s/ R.D. 486/97.

| Código | Ud | Descripción | Rendimiento | Precio | Importe |
|---|---|---|---|---|---|
| O01OA070 | h | Peón ordinario construcción | 0.01 | 17.74 | 0.18 |
| P31CR030 | m2 | Red seguridad poliamida 10x10 cm. | 0.5 | 0.25 | 0.13 |
| P31CR160 | m. | Cuerda de atado redes de seguridad | 0.02 | 0.38 | 0.01 |
| %01 | % | Medios auxiliares | 1 % | 0.32 | 0.00 |
|  |  | Total |  |  | 0.32 |

Claves: paso, vertical, poliamida, amortización, cuerda, colocación, protección, red, andamio, desmontable, sujeción
Relación comercial: Andalucía, 0.32, Cataluña, Valencia

| Medición | Uds. | Largo | Parcial |
|---|---|---|---|
|  | 0.5 | 1165 | 582.50 |
| Total |  |  | 582.5 |

**C08.02.13** m. Cinta balizamiento bicolor 8 cm.
650 m. × 0.43 (0.43 con costes indirectos) = 279.50
Cinta de balizamiento bicolor rojo/blanco de material plástico, incluso colocación y desmontaje. s/ R.D. 485/97.

| Código | Ud | Descripción | Rendimiento | Precio | Importe |
|---|---|---|---|---|---|
| O01OA070 | h | Peón ordinario construcción | 0.02 | 17.74 | 0.35 |
| P31SB010 | m. | Cinta balizamiento bicolor 8 cm. | 1.1 | 0.07 | 0.08 |
| %01 | % | Medios auxiliares | 1 % | 0.43 | 0.00 |
|  |  | Total |  |  | 0.43 |

Claves: plástico, cinta, colocación, material, desmontable, color, baliza
Relación comercial: Andalucía, 0.43, Cataluña, Valencia

**C08.02.14** ud Placa señalización riesgo
35 ud × 4.48 (4.49 con costes indirectos) = 157.15
Placa señalización-información en PVC serigrafiado de 50x30 cm., fijada mecánicamente, amortizable en 3 usos, incluso colocación y desmontaje. s/ R.D. 485/97.

| Código | Ud | Descripción | Rendimiento | Precio | Importe |
|---|---|---|---|---|---|
| O01OA070 | h | Peón ordinario construcción | 0.15 | 17.74 | 2.66 |
| P31SV120 | ud | Placa informativa PVC 50x30 (material; 26/06/2018) | 0.333 | 5.35 | 1.78 |
| %01 | % | Medios auxiliares | 1 % | 4.44 | 0.04 |
|  |  | Total |  |  | 4.48 |

Claves: PVC, señalización, amortización, desmontable, mecánico, placa, fijación, colocación
Relación comercial: Andalucía, 4.48, Cataluña, Valencia

**C08.02.15** ml Vallado enrrejados galvanizados
350 ml × 0.59 (0.59 con costes indirectos) = 206.50
Alquiler por metro lineal de valla realizada con paneles prefabricados de 3.50x2,00 m. de altura, enrejados de 80x150 mm. y D=8 mm. de espesor, soldado a tubos de D=40 mm. y 1,50 mm. de espesor, todo ello galvanizado en caliente, sobre soporte de hormigón prefabricado separados cada 3,50 m., incluso accesorios de fijación, p.p. de portón, considerando un tiempo de 9 meses de alquiler, incluso montaje y desmontaje. s/ R.D. 486/97. Se establece el precio indicado en el descompuesto en base a que la obra irá desarrollándose por tramos, por lo que la misma valla será trasladada sucesivamente durante el transcurso de la obra.

| Código | Ud | Descripción | Rendimiento | Precio | Importe |
|---|---|---|---|---|---|
| O01OA050 | h | Ayudante construcción | 0.01 | 16.16 | 0.16 |
| O01OA070 | h | Peón ordinario construcción | 0.01 | 17.74 | 0.18 |
| P31CB090 | ml | Alquiler valla enrejado móvil 3,5x2 m. para 9 meses de duración (material; 02/06/2006) | 1 | 0.24 | 0.24 |
| %01 | % | Medios auxiliares | 1 % | 0.58 | 0.01 |
|  |  | Total |  |  | 0.59 |

Claves: enrejado, accesorio, desmontable, tiempo, caliente, soldadura, fijación, alquiler, valla, montaje, hormigón, panel, galvanizar, prefabricado, soporte, mes, tubo
Relación comercial: Andalucía, 0.59, Cataluña, Valencia

**C08.02.16** ud Argollas de anclaje con barra de hinca al terreno
42 ud × 4.92 (4.93 con costes indirectos) = 207.06
Suministro y colocación de argolla de anclaje con barra de hinca al terreno para sujección de las líneas de seguridad para los trabajos en los lienzos. Incorporarán soporte para las mordazas.

| Código | Ud | Descripción | Rendimiento | Precio | Importe |
|---|---|---|---|---|---|
| O01OA070 | h | Peón ordinario construcción | 0.125 | 17.74 | 2.22 |
| P31CR060 | ud | Soporte mordaza | 0.015 | 116.08 | 1.74 |
| P31CR070 | ud | Anclaje/soporte mordaza | 0.015 | 60.67 | 0.91 |
| %01 | % | Medios auxiliares | 1 % | 4.87 | 0.05 |
|  |  | Total |  |  | 4.92 |

Relación comercial: Andalucía, 4.92, Cataluña, Valencia

### C08.03 INSTALACIONES BIENESTAR
Importe: 1738.85
Relación comercial: Andalucía, 1738.85, Cataluña, Valencia

**C08.03.01** mes Alquiler WC químico estándar 1,26 m2
11 mes × 83.52 (83.73 con costes indirectos) = 921.03
Mes de alquiler de WC químico estándar de 1,13x1,12x2,24 m y 91 kg de peso. Compuesto por urinario, inodoro y depósito para desecho de 266 l. Sin necesidad de instalación. Incluso portes de entrega y recogida. Según R.D. 486/97 y R.D. 1627/97.

| Código | Ud | Descripción | Rendimiento | Precio | Importe |
|---|---|---|---|---|---|
| O01OA070 | h | Peón ordinario construcción | 0.084 | 17.74 | 1.49 |
| P31BC010 | ud | Alquiler mes WC químico 1,26 m2 y recambio (material; 01/09/2005) | 1 | 81.2 | 81.20 |
| %01 | % | Medios auxiliares | 1 % | 82.69 | 0.83 |
|  |  | Total |  |  | 83.52 |

Claves: ALQUILER, QUIMICO, ESTANDAR, COMPUESTO, URINARIO, INODORO, DEPOSITO, DESECHO, INSTALACION, PORTES, ENTREGA, RECOGIDA
Relación comercial: Andalucía, 83.52, Cataluña, Valencia

**C08.03.02** ud Percha para ducha o aseo
8 ud × 4.65 (4.66 con costes indirectos) = 37.28
Percha para aseos o duchas en aseos de obra, colocada.

| Código | Ud | Descripción | Rendimiento | Precio | Importe |
|---|---|---|---|---|---|
| O01OA070 | h | Peón ordinario construcción | 0.1 | 17.74 | 1.77 |
| P31BM010 | ud | Percha para aseos o duchas (material; 26/06/2018) | 1 | 2.83 | 2.83 |
| %01 | % | Medios auxiliares | 1 % | 4.60 | 0.05 |
|  |  | Total |  |  | 4.65 |

Claves: obra, colocación, ducha, aseo, percha
Relación comercial: Andalucía, 4.65, Cataluña, Valencia

**C08.03.03** ud Portarrollos industrial
1 ud × 10.01 (10.04 con costes indirectos) = 10.04
Portarrollos industrial con cerradura de seguridad, colocado, (amortizable en 3 usos).

| Código | Ud | Descripción | Rendimiento | Precio | Importe |
|---|---|---|---|---|---|
| O01OA070 | h | Peón ordinario construcción | 0.1 | 17.74 | 1.77 |
| P31BM020 | ud | Portarrollos indust.c/cerrad. (material; 26/06/2018) | 0.333 | 24.44 | 8.14 |
| %01 | % | Medios auxiliares | 1 % | 9.91 | 0.10 |
|  |  | Total |  |  | 10.01 |

Claves: portarrollo, seguridad, cerrajería, amortización, industrial, colocación
Relación comercial: Andalucía, 10.01, Cataluña, Valencia

**C08.03.04** ud Jabonera industrial
1 ud × 7.97 (7.99 con costes indirectos) = 7.99
Dosificador de jabón de uso industrial de 1 l. de capacidad, con dosificador de jabón colocada (amortizable en 3 usos).

| Código | Ud | Descripción | Rendimiento | Precio | Importe |
|---|---|---|---|---|---|
| O01OA070 | h | Peón ordinario construcción | 0.1 | 17.74 | 1.77 |
| P31BM040 | ud | Jabonera industrial 1 l. (material; 26/06/2018) | 0.333 | 18.38 | 6.12 |
| %01 | % | Medios auxiliares | 1 % | 7.89 | 0.08 |
|  |  | Total |  |  | 7.97 |

Claves: colocación, jabón, jabonera, amortización, industrial
Relación comercial: Andalucía, 7.97, Cataluña, Valencia

**C08.03.05** ud Dispensador de papel toalla
1 ud × 13.49 (13.52 con costes indirectos) = 13.52
Dispensador de papel toalla con cerradura de seguridad, colocado. Amortizable en 3 usos.

| Código | Ud | Descripción | Rendimiento | Precio | Importe |
|---|---|---|---|---|---|
| O01OA070 | h | Peón ordinario construcción | 0.01 | 17.74 | 0.18 |
| P31BM045 | ud | Dispensador de papel toalla (material; 26/06/2018) | 0.33 | 39.94 | 13.18 |
| %01 | % | Medios auxiliares | 1 % | 13.36 | 0.13 |
|  |  | Total |  |  | 13.49 |

Claves: cerrajería, seguridad, colocación, amortización, papel
Relación comercial: Andalucía, 13.49, Cataluña, Valencia

**C08.03.06** ud Horno microhondas
1 ud × 23.97 (24.03 con costes indirectos) = 24.03
Horno microondas de 18 litros de capacidad, con plato giratorio incorporado (amortizable en 5 usos).

| Código | Ud | Descripción | Rendimiento | Precio | Importe |
|---|---|---|---|---|---|
| O01OA070 | h | Peón ordinario construcción | 0.1 | 17.74 | 1.77 |
| P31BM060 | ud | Horno microondas 18 l. 700W (material; 26/06/2018) | 0.2 | 109.81 | 21.96 |
| %01 | % | Medios auxiliares | 1 % | 23.73 | 0.24 |
|  |  | Total |  |  | 23.97 |

Claves: amortización, plato, microondas, giratorio, horno
Relación comercial: Andalucía, 23.97, Cataluña, Valencia

**C08.03.07** ud Taquilla metalica individual
8 ud × 22.75 (22.81 con costes indirectos) = 182.48
Taquilla metálica individual para vestuario de 1,80 m. de altura en acero laminado en frío, con tratamiento antifosfatante y anticorrosivo, con pintura secada al horno, cerradura, balda y tubo percha, lamas de ventilación en puerta, colocada, (amortizable en 3 usos).

| Código | Ud | Descripción | Rendimiento | Precio | Importe |
|---|---|---|---|---|---|
| O01OA070 | h | Peón ordinario construcción | 0.1 | 17.74 | 1.77 |
| P31BM070 | ud | Taquilla metálica individual (material; 01/09/2005) | 0.333 | 62.3 | 20.75 |
| %01 | % | Medios auxiliares | 1 % | 22.52 | 0.23 |
|  |  | Total |  |  | 22.75 |

Claves: vestuario, puerta, fosfatante, anticorrosivo, pintura, individual, colocación, lama, amortización, ventilación, horno, tubo, cerrajería, metal, acero, taquilla, frío, lámina, percha, secado
Relación comercial: Andalucía, 22.75, Cataluña, Valencia

**C08.03.08** ud Mesa melamina para 10 pax
1 ud × 44.44 (44.55 con costes indirectos) = 44.55
Mesa de melamina para comedor de obra con capacidad para 10 personas, (amortizable en 4 usos).

| Código | Ud | Descripción | Rendimiento | Precio | Importe |
|---|---|---|---|---|---|
| O01OA070 | h | Peón ordinario construcción | 0.1 | 17.74 | 1.77 |
| P31BM080 | ud | Mesa melamina para 10 personas (material; 26/06/2018) | 0.25 | 168.92 | 42.23 |
| %01 | % | Medios auxiliares | 1 % | 44.00 | 0.44 |
|  |  | Total |  |  | 44.44 |

Claves: mesa, persona, amortización, melamina, obra, comedor
Relación comercial: Andalucía, 44.44, Cataluña, Valencia

**C08.03.09** ud Banco de madera para 5 pax
2 ud × 46.7 (46.82 con costes indirectos) = 93.64
Banco de madera con capacidad para 5 personas, (amortizable en 2 usos).

| Código | Ud | Descripción | Rendimiento | Precio | Importe |
|---|---|---|---|---|---|
| O01OA070 | h | Peón ordinario construcción | 0.1 | 17.74 | 1.77 |
| P31BM090 | ud | Banco madera para 5 personas (material; 26/06/2018) | 0.5 | 88.93 | 44.47 |
| %01 | % | Medios auxiliares | 1 % | 46.24 | 0.46 |
|  |  | Total |  |  | 46.7 |

Claves: persona, amortización, banco, madero
Relación comercial: Andalucía, 46.7, Cataluña, Valencia

**C08.03.10** ud Depósito-cubo de basuras
1 ud × 15.18 (15.22 con costes indirectos) = 15.22
Cubo para recogida de basuras. (amortizable en 2 usos).

| Código | Ud | Descripción | Rendimiento | Precio | Importe |
|---|---|---|---|---|---|
| P31BM100 | ud | Depósito-cubo basuras (material; 26/06/2018) | 0.5 | 30.06 | 15.03 |
| %01 | % | Medios auxiliares | 1 % | 15.03 | 0.15 |
|  |  | Total |  |  | 15.18 |

Claves: basura, amortización
Relación comercial: Andalucía, 15.18, Cataluña, Valencia

**C08.03.11** ud Botiquín de urgencia
1 ud × 83.71 (83.92 con costes indirectos) = 83.92
Botiquín de urgencia para obra fabricado en chapa de acero, pintado al horno con tratamiento anticorrosivo y seigrafía de cruz. Color blanco, con contenidos mínimos obligatorios, colocado.

| Código | Ud | Descripción | Rendimiento | Precio | Importe |
|---|---|---|---|---|---|
| O01OA070 | h | Peón ordinario construcción | 0.1 | 17.74 | 1.77 |
| P31BM110 | ud | Botiquín de urgencias (material; 01/09/2005) | 1 | 23.23 | 23.23 |
| P31BM120 | ud | Reposición de botiquín (material; 26/06/2018) | 1 | 57.88 | 57.88 |
| %01 | % | Medios auxiliares | 1 % | 82.88 | 0.83 |
|  |  | Total |  |  | 83.71 |

Claves: contenedor, fabricación, anticorrosivo, blanco, pintura, cruz, botiquín, chapa, obra, obligar, horno, color, acero, colocación
Relación comercial: Andalucía, 83.71, Cataluña, Valencia

**C08.03.12** ud Reposición de botiquín
1 ud × 58.46 (58.61 con costes indirectos) = 58.61
Reposición de material de botiquín de urgencia.

| Código | Ud | Descripción | Rendimiento | Precio | Importe |
|---|---|---|---|---|---|
| P31BM120 | ud | Reposición de botiquín | 1 | 57.88 | 57.88 |
| %01 | % | Medios auxiliares | 1 % | 57.88 | 0.58 |
|  |  | Total |  |  | 58.46 |

Claves: botiquín, material
Relación comercial: Andalucía, 58.46, Cataluña, Valencia

**C08.03.13** ud Acondicionamiento espacio en almena para almacén
1 ud × 111.69 (111.97 con costes indirectos) = 111.97
Acondicionamiento de local existente en planta baja de la almena existente para instalación de almacén de obra.

| Código | Ud | Descripción | Rendimiento | Precio | Importe |
|---|---|---|---|---|---|
| O01OA070 | h | Peón ordinario construcción | 1.5 | 17.74 | 26.61 |
| P31BC100aa | ud | Acondicionamiento caseta almacén (material; 26/06/2018) | 0.8 | 104.96 | 83.97 |
| %01 | % | Medios auxiliares | 1 % | 110.58 | 1.11 |
|  |  | Total |  |  | 111.69 |

Claves: aglomerado, camión, suelo, cerramiento, mes, hidrófugo, pintura, caseta, ventana, interior, módulo, cristal, laca, almacén, entrega, puerta, prefabricado, recercado, cubierta, chapa, galvanizar, grúa, transporte, acero, estructura, cerrajería, obra, refuerzo, alquiler, goma, lateral, perfil
Relación comercial: Andalucía, 111.69, Cataluña, Valencia

**C08.03.14** ud Acondicionamiento espacio en almena para vestuario
1 ud × 134.23 (134.57 con costes indirectos) = 134.57
Acondicionamiento de local existente para instalación de vestuario en la almena existente. Instalación eléctrica a 220 V., toma de tierra, automático, 2 fluorescentes de 40 W., enchufes para 1500 W. y punto luz exterior de 60 W.

| Código | Ud | Descripción | Rendimiento | Precio | Importe |
|---|---|---|---|---|---|
| O01OA070 | h | Peón ordinario construcción | 2 | 17.74 | 35.48 |
| P31BC200vbg | ud | Acondicionamiento caseta vestuario (material; 01/09/2005) | 1 | 97.42 | 97.42 |
| %01 | % | Medios auxiliares | 1 % | 132.90 | 1.33 |
|  |  | Total |  |  | 134.23 |

Claves: entrega, interior, aglomerado, contraventana, apoyo, sección, camión, fluorescencia, comedor, poliestireno, manivela, puerta, laca, mes, ventana, pintura, ánodo, módulo, aislamiento, automático, vidrio, ondulado, punto, enchufe, toma, luz, revestir, corredera, tablero, fibra, caseta, expandido, galvanizar, perfil, chapa, suelo, exterior, melamina, arco, prefabricado, continuo, eléctrico, tierra, refuerzo, aluminio, cerramiento, transporte, obra, instalación, alquiler, PVC, grúa, color, cubierta, cerrajería, estructura, acero
Relación comercial: Andalucía, 134.23, Cataluña, Valencia

### C08.04 FORMACIÓN PERSONAL
Importe: 1554.2
Relación comercial: Andalucía, 1554.2, Cataluña, Valencia

**C08.04.01** ud Coste mensual comité seguridad
5.5 ud × 77.28 (77.47 con costes indirectos) = 426.09
Costo mensual del Comité de Seguridad y salud en el Trabajo, considerando una reunión al mes de dos horas y formado por un técnico cualificado en materia de seguridad y salud, dos trabajadores con categoría de oficial de 2ª o ayudante y un vigilante con categoría de oficial de 1ª.

| Código | Ud | Descripción | Rendimiento | Precio | Importe |
|---|---|---|---|---|---|
| P31W020 | ud | Costo mensual Comité seguridad (material; 01/09/2005) | 1 | 76.51 | 76.51 |
| %01 | % | Medios auxiliares | 1 % | 76.51 | 0.77 |
|  |  | Total |  |  | 77.28 |

Claves: ayudante, seguridad, trabajo, cualificado, mes, hora
Relación comercial: Andalucía, 77.28, Cataluña, Valencia

| Medición | Uds. | Largo | Parcial |
|---|---|---|---|
|  | 11 | 0.5 | 5.50 |
| Total |  |  | 5.5 |

**C08.04.02** ud Costo mensual limpieza y desinfección
5.5 ud × 86.93 (87.15 con costes indirectos) = 479.33
Costo mensual de limpieza y desinfección de casetas de obra, considerando dos horas a la semana un peón ordinario.

| Código | Ud | Descripción | Rendimiento | Precio | Importe |
|---|---|---|---|---|---|
| P31W040 | ud | Costo mensual limpieza-desinfec. (material; 01/09/2005) | 1 | 86.07 | 86.07 |
| %01 | % | Medios auxiliares | 1 % | 86.07 | 0.86 |
|  |  | Total |  |  | 86.93 |

Claves: caseta, obra, ordinario, mes, hora, limpieza
Relación comercial: Andalucía, 86.93, Cataluña, Valencia

| Medición | Uds. | Largo | Parcial |
|---|---|---|---|
|  | 11 | 0.5 | 5.50 |
| Total |  |  | 5.5 |

**C08.04.03** ud Costo mensual formación seguridad e higene
5.5 ud × 61 (61.15 con costes indirectos) = 336.33
Costo mensual de formación de seguridad y salud en el trabajo, considerando una hora a la semana y realizada por un encargado.

| Código | Ud | Descripción | Rendimiento | Precio | Importe |
|---|---|---|---|---|---|
| P31W050 | ud | Costo mens. formación seguridad (material; 01/09/2005) | 1 | 60.4 | 60.40 |
| %01 | % | Medios auxiliares | 1 % | 60.40 | 0.60 |
|  |  | Total |  |  | 61 |

Claves: trabajo, seguridad, hora, mes
Relación comercial: Andalucía, 61, Cataluña, Valencia

| Medición | Uds. | Largo | Parcial |
|---|---|---|---|
|  | 11 | 0.5 | 5.50 |
| Total |  |  | 5.5 |

**C08.04.04** ud Reconocimiento médico básico
5 ud × 62.33 (62.49 con costes indirectos) = 312.45
Reconocimiento médico básico I anual trabajador, compuesto por control visión, audiometría y analítica de sangre y orina con 6 parámetros.

| Código | Ud | Descripción | Rendimiento | Precio | Importe |
|---|---|---|---|---|---|
| P31W060 | ud | Reconocimiento médico básico I (material; 01/09/2005) | 1 | 61.71 | 61.71 |
| %01 | % | Medios auxiliares | 1 % | 61.71 | 0.62 |
|  |  | Total |  |  | 62.33 |

Claves: trabajo, control, compuesto, básico, anual, médico, visible
Relación comercial: Andalucía, 62.33, Cataluña, Valencia

## C0009 GESTIÓN DE RESIDUOS
Importe: 2524.6
Relación comercial: Andalucía, 2524.6, Cataluña, Valencia

**9.0001** m3 Gestión de residuos naturaleza pétrea
903.65 m3 × 2.29 (2.3 con costes indirectos) = 2078.40
Gestión de residuos de demolición de natualeza petrea según marca el RD 105/2008.

| Código | Ud | Descripción | Rendimiento | Precio | Importe |
|---|---|---|---|---|---|
| O01OC350 | h. | Técnico esp. gestión ambiental (mano de obra; 02/02/2010) | 0.09 | 25.24 | 2.27 |
| %01 | % | Medios auxiliares | 1 % | 2.27 | 0.02 |
|  |  | Total |  |  | 2.29 |

Relación comercial: Andalucía, 2.29, Cataluña, Valencia

| Medición | Uds. | Largo | Parcial |
|---|---|---|---|
|  | 1 | 25.5 | 25.50 |
|  | 1 | 231.12 | 231.12 |
|  | 1 | 196.41 | 196.41 |
|  | 1 | 300.62 | 300.62 |
|  | 1 | 150 | 150.00 |
| Total |  |  | 903.65 |

**9.0002** m3 Gestión de residuos naturaleza no pétrea
7.5 m3 × 10.2 (10.23 con costes indirectos) = 76.73
Gestión de residuos de demolición de natualeza no petrea según marca el RD 105/2008.

| Código | Ud | Descripción | Rendimiento | Precio | Importe |
|---|---|---|---|---|---|
| O01OC350 | h. | Técnico esp. gestión ambiental | 0.4 | 25.24 | 10.10 |
| %01 | % | Medios auxiliares | 1 % | 10.10 | 0.10 |
|  |  | Total |  |  | 10.2 |

Relación comercial: Andalucía, 10.2, Cataluña, Valencia

**9.0003** ud Resto coste Gestión de Residuos (02/02/2010)
1 ud × 368.55 (369.47 con costes indirectos) = 369.47
Resto coste de gestión de residuos de demolición según marca el RD 105/2008.

| Código | Ud | Descripción | Rendimiento | Precio | Importe |
|---|---|---|---|---|---|
| O01OC350 | h. | Técnico esp. gestión ambiental | 14.58 | 25.24 | 368.00 |
| %04 | % | Medios auxiliares (22/02/2010) | 0.15 % | 368.00 | 0.55 |
|  |  | Total |  |  | 368.55 |

Relación comercial: Andalucía, 368.55, Cataluña, Valencia

## Precios auxiliares

**A02C110** m3 Mortero de cal hidráulica M15 (1:3) (01/09/2005)
Precio: 48.49
Mortero de cal hidrúlica M15 de dosificación 1:3 realizado con arena de granulometría 0/3 lavada, confeccionado en obra y amasado a mano.

| Código | Ud | Descripción | Rendimiento | Precio | Importe |
|---|---|---|---|---|---|
| O01OA060 | h. | Peón especializado | 2.06 | 16.46 | 33.91 |
| P01CL060 | kg | Cal hidráulica NHL3,5 Gordillos (Cales de Morón) (material; 01/09/2005) | 0.247 | 0.25 | 0.06 |
| P01AA083 | t | Arena 0/5 mm triturada lavada (material; 01/09/2005) | 1.082 | 13.09 | 14.16 |
| P01DW050 | m3 | Agua | 0.283 | 1.27 | 0.36 |
|  |  | Total |  |  | 48.49 |

Claves: MORTERO, HIDRULICA, DOSIFICACION, ARENA, GRANULOMETRIA, LAVADA, CONFECCIONADO, AMASADO, HIDRAULICA
Relación comercial: Andalucía, 48.49, Cataluña, Valencia

**A02C091** m3 Mortero de cal hidráulica NHL3,5 (1:1) fluido (01/09/2005)
Precio: 181.49
Mortero elaborado con cal hidrúlica NHL3,5 de la marca Gordillos (cales de Morón) o similar, de dosificación 1:1 muy fluida, añadiendo arena de granulometría 0/3 lavada (deberá poseer certificado de ausencia de sales), confeccionado en obra y amasado a mano.

| Código | Ud | Descripción | Rendimiento | Precio | Importe |
|---|---|---|---|---|---|
| O01OA060 | h. | Peón especializado | 2.06 | 16.46 | 33.91 |
| P01CL060 | kg | Cal hidráulica NHL3,5 Gordillos (Cales de Morón) | 556 | 0.25 | 139.00 |
| P01AA083 | t | Arena 0/5 mm triturada lavada | 0.5 | 13.09 | 6.55 |
| P01DW050 | m3 | Agua | 0.6 | 1.27 | 0.76 |
| M03HH020 | h. | Hormigonera 200 l. gasolina (maquinaria; 01/09/2005) | 0.5 | 2.54 | 1.27 |
|  |  | Total |  |  | 181.49 |

Relación comercial: Andalucía, 181.49, Cataluña, Valencia

**A02C090** m3 Mortero de cal hidráulica (1:1) (01/09/2005)
Precio: 185.11
Mortero de cal hidrúlica muy fluida de dosificación 1:1 realizado con arena de granulometría 0/3 lavada, confeccionado en obra y amasado a mano.

| Código | Ud | Descripción | Rendimiento | Precio | Importe |
|---|---|---|---|---|---|
| O01OA060 | h. | Peón especializado | 2.06 | 16.46 | 33.91 |
| P01CL060 | kg | Cal hidráulica NHL3,5 Gordillos (Cales de Morón) | 556 | 0.25 | 139.00 |
| P01AA083 | t | Arena 0/5 mm triturada lavada | 0.803 | 13.09 | 10.51 |
| P01DW050 | m3 | Agua | 0.33 | 1.27 | 0.42 |
| M03HH020 | h. | Hormigonera 200 l. gasolina | 0.5 | 2.54 | 1.27 |
|  |  | Total |  |  | 185.11 |

Claves: MORTERO, HIDRULICA, DOSIFICACION, ARENA, GRANULOMETRIA, LAVADA, CONFECCIONADO, AMASADO, HIDRAULICA
Relación comercial: Andalucía, 185.11, Cataluña, Valencia

**A02C010** m3 MORTERO DE CAL M-20 (01/09/2005)
Precio: 98.39
Mortero de cal y arena de río M-20 confeccionado con hormigonera de 200 l.

| Código | Ud | Descripción | Rendimiento | Precio | Importe |
|---|---|---|---|---|---|
| O01OA070 | h | Peón ordinario construcción | 1.7 | 17.74 | 30.16 |
| A01A010 | m3 | PASTA DE CAL APAGADA AMASADA (01/09/2005) | 0.6 | 84.23 | 50.54 |
| P01AA020 | m3 | Arena de río 0/5 mm. (material; 26/06/2018) | 0.96 | 16.98 | 16.30 |
| P01DW050 | m3 | Agua | 0.29 | 1.27 | 0.37 |
| M03HH020 | h. | Hormigonera 200 l. gasolina | 0.4 | 2.54 | 1.02 |
|  |  | Total |  |  | 98.39 |

Claves: cal, río, mortero, areno, confeccionar, construcción, hormigón
Relación comercial: Andalucía, 98.39, Cataluña, Valencia

**A02C030** m3 MORTERO DE CAL M-10 (01/09/2005)
Precio: 82.21
Mortero de cal y arena de río M-10 confeccionado con hormigonera de 200 l.

| Código | Ud | Descripción | Rendimiento | Precio | Importe |
|---|---|---|---|---|---|
| O01OA070 | h | Peón ordinario construcción | 1.7 | 17.74 | 30.16 |
| M03HH020 | h. | Hormigonera 200 l. gasolina | 0.4 | 2.54 | 1.02 |
| P01AA020 | m3 | Arena de río 0/5 mm. | 1.1 | 16.98 | 18.68 |
| P01DW050 | m3 | Agua | 0.27 | 1.27 | 0.34 |
| A01A010 | m3 | PASTA DE CAL APAGADA AMASADA | 0.38 | 84.23 | 32.01 |
|  |  | Total |  |  | 82.21 |

Claves: MORTERO, ARENA, CONFECCIONADO, HORMIGONERA
Relación comercial: Andalucía, 82.21, Cataluña, Valencia

**A02S210** m3 MORTERO DE CAL GRASA Y ARCILLA TAPIAL (01/09/2005)
Precio: 208.33
Mortero u hormigón de arcilla para tapial preparada a base de tierras escogidas con áridos y cal NHL3,5 o NHL2,0, arcilla y cal ensacada, arena de granulometría 0/2 y garbancillo 4/20, confeccionada en obra a mano.

| Código | Ud | Descripción | Rendimiento | Precio | Importe |
|---|---|---|---|---|---|
| O01OA060 | h. | Peón especializado | 3.6 | 16.46 | 59.26 |
| A01A015 | m3 | CAL GRASA APAGADA EN PASTA (01/09/2005) | 0.26 | 204.47 | 53.16 |
| P01MET010 | kg | Arcilla y cal ensacada (material; 01/09/2005) | 195 | 0.35 | 68.25 |
| P01AA050 | t | Arena de río fina 0/2 mm (material; 01/01/2010) | 0.64 | 15.83 | 10.13 |
| P01AG020 | t | Garbancillo 4/20 mm (material; 01/01/2010) | 1.2 | 14.37 | 17.24 |
| P01DW210 | kg | Pigmentos de tierra natural (material; 01/01/2010) | 0.05 | 2.87 | 0.14 |
| P01DW050 | m3 | Agua | 0.12 | 1.27 | 0.15 |
|  |  | Total |  |  | 208.33 |

Claves: garbancillo, pasta, construcción, mortero, cal, arcilla, hormigón, tierra, blanco, apagado, mano, areno, rodar, granulometría, cemento, confeccionar, preparación
Relación comercial: Andalucía, 208.33, Cataluña, Valencia

**A01SC020** m2 Encofrado de madera para muro de tapial (01/09/2005)
Precio: 13.24
Encofrado tipo tapialera, compuesto de los siguientes elementos:
Tapial: Tablas de madera unidas longitudinalmente mediante listones que se clavan a las tablas grapando el conjunto, denominadas costillas. Si son de cierre en extremos se denominan cabeceros.
Aguja: Travesaños que cruzan el muro transversalmente y sirven de soporte para los tapiales. Irán en un número de 3 por tapial. dejan las marcas características en los muros de tapial. Sobre ellas se apoyan los tapiales.
Costal: Elemento lineal que, dispuesto verticalmente, se enlaza con la aguja en cada uno de sus extremos, y tiene como misión sujetar el tapial lateralmente. Por cada aguja se necesitan dos costales.
Codales: Piezas que acodalan o entiban los tapiales. de sección pequeña y forma cilíndrica o troncocónica. Longutud del ancho del muro.
Cuñas: elementos accesorios alojados en huecos dispuestos en sendos extremos de la aguja, que sirven para apretar los costales contra las puertas.
Clavijas. elementos que sirven para unir los costales a las agujas y ajustar las cárcel de los tapiales.
Cuerdas. se urilizan para unir las cabezas de cada par de costales enfrentados, y por medio de un garrote o toriniquete se aprietan para que el encofrado quede bien sujeto e indeformable ante la presión de los pisones.

| Código | Ud | Descripción | Rendimiento | Precio | Importe |
|---|---|---|---|---|---|
| mtTapial | m2 | Tapial de madera (material; 07/09/2009) | 2 | 3.07 | 6.14 |
| mtcostal | ud | Costal de madera (material; 07/09/2009) | 6 | 0.28 | 1.68 |
| mtcodal | ud | Codal inferior de madera (material; 07/09/2009) | 4 | 0.35 | 1.40 |
| mtcuña | ud | Cuña de madera de apriete (material; 07/09/2009) | 6 | 0.25 | 1.50 |
| mtaguja | ud | Aguja de madera | 3 | 0.8 | 2.40 |
| mtgarrote | ud | Clavijas, cuerdas y garrote de apriete (material; 07/09/2009) | 1 | 0.12 | 0.12 |
|  |  | Total |  |  | 13.24 |

Relación comercial: Andalucía, 13.24, Cataluña, Valencia

**A02C092** m3 Mortero de cal hidráulica NHL3,5 (1:3) (01/09/2005)
Precio: 134.07
Mortero elaborado con cal hidrúlica NHL3,5 de la marca Gordillos (Cales de Morón) o similar, de dosificación 1:3, añadiendo arena de granulometría 0/3 lavada (debe contar con certificado de ausencia de sales), confeccionado en obra y amasado a mano..

| Código | Ud | Descripción | Rendimiento | Precio | Importe |
|---|---|---|---|---|---|
| O01OA070 | h | Peón ordinario construcción | 2.2 | 17.74 | 39.03 |
| P01CL060 | kg | Cal hidráulica NHL3,5 Gordillos (Cales de Morón) | 317 | 0.25 | 79.25 |
| P01AA083 | t | Arena 0/5 mm triturada lavada | 1.082 | 13.09 | 14.16 |
| P01DW050 | m3 | Agua | 0.283 | 1.27 | 0.36 |
| M03HH020 | h. | Hormigonera 200 l. gasolina | 0.5 | 2.54 | 1.27 |
|  |  | Total |  |  | 134.07 |

Relación comercial: Andalucía, 134.07, Cataluña, Valencia

**O01OA090** h. Cuadrilla A (mano de obra; 01/09/2005)
Precio: 43.9

| Código | Ud | Descripción | Rendimiento | Precio | Importe |
|---|---|---|---|---|---|
| O01OA030 | h | Oficial 1ª construcción | 1 | 18.87 | 18.87 |
| O01OA050 | h | Ayudante construcción | 1 | 16.16 | 16.16 |
| O01OA070 | h | Peón ordinario construcción | 0.5 | 17.74 | 8.87 |
|  |  | Total |  |  | 43.9 |

Relación comercial: Andalucía, 43.9, Cataluña, Valencia

**A02A080** m3 MORTERO CEMENTO M-5 (01/09/2005)
Precio: 74.93
Mortero de cemento CEM II/B-P 32,5 N y arena de río de tipo M-5 para uso corriente (G), con resistencia a compresión a 28 días de 5,0 N/mm2, confeccionado con hormigonera de 200 l, s/RC-16 y UNE-EN 998-2:2004.

| Código | Ud | Descripción | Rendimiento | Precio | Importe |
|---|---|---|---|---|---|
| O01OA070 | h | Peón ordinario construcción | 1.7 | 17.74 | 30.16 |
| P01CC020 | t. | Cemento CEM II/B-P 32,5 N sacos (material; 26/06/2018) | 0.25 | 98.99 | 24.75 |
| P01AA020 | m3 | Arena de río 0/5 mm. | 1.1 | 16.98 | 18.68 |
| P01DW050 | m3 | Agua | 0.255 | 1.27 | 0.32 |
| M03HH020 | h. | Hormigonera 200 l. gasolina | 0.4 | 2.54 | 1.02 |
|  |  | Total |  |  | 74.93 |

Claves: hormigón, dosificación, cemento, confeccionar, areno, mortero, río
Relación comercial: Andalucía, 74.93, Cataluña, Valencia

**A02A050** m3 MORTERO CEMENTO M-15 (01/09/2005)
Precio: 88.32
Mortero de cemento CEM II/B-P 32,5 N y arena de río de tipo M-15 para uso corriente (G), con resistencia a compresión a 28 días de 20 N/mm2, confeccionado con hormigonera de 200 l, s/RC-16 y UNE-EN 998-2:2004.

| Código | Ud | Descripción | Rendimiento | Precio | Importe |
|---|---|---|---|---|---|
| O01OA070 | h | Peón ordinario construcción | 1.7 | 17.74 | 30.16 |
| P01CC020 | t. | Cemento CEM II/B-P 32,5 N sacos | 0.41 | 98.99 | 40.59 |
| P01AA020 | m3 | Arena de río 0/5 mm. | 0.955 | 16.98 | 16.22 |
| P01DW050 | m3 | Agua | 0.26 | 1.27 | 0.33 |
| M03HH020 | h. | Hormigonera 200 l. gasolina | 0.4 | 2.54 | 1.02 |
|  |  | Total |  |  | 88.32 |

Claves: areno, cemento, mortero, río, hormigón, dosificación, confeccionar
Relación comercial: Andalucía, 88.32, Cataluña, Valencia

**A01A010** m3 PASTA DE CAL APAGADA AMASADA (01/09/2005)
Precio: 84.23
Pasta de cal viva apagada, amasada manualmente.

| Código | Ud | Descripción | Rendimiento | Precio | Importe |
|---|---|---|---|---|---|
| O01OA070 | h | Peón ordinario construcción | 2.5 | 17.74 | 44.35 |
| P01CL030 | t. | Cal hidratada en sacos (material; 07/09/2009) | 0.35 | 111.41 | 38.99 |
| P01DW050 | m3 | Agua | 0.7 | 1.27 | 0.89 |
|  |  | Total |  |  | 84.23 |

Claves: amasado, apagado, vivo, manual, cal, pasta
Relación comercial: Andalucía, 84.23, Cataluña, Valencia

**A01A015** m3 CAL GRASA APAGADA EN PASTA (01/09/2005)
Precio: 204.47
Cal grasa apagada en balsas por el procedimiento de fusión, almacenada en fosas durante 4-5 semanas y suministrada en pasta.

| Código | Ud | Descripción | Rendimiento | Precio | Importe |
|---|---|---|---|---|---|
| O01OA060 | h. | Peón especializado | 4 | 16.46 | 65.84 |
| P01CL020 | t | Cal viva molida a granel Q (material; 01/01/2010) | 0.385 | 73.27 | 28.21 |
| P01DW050 | m3 | Agua | 0.77 | 1.27 | 0.98 |
| M03C010 | h | Batidera mecánica fosas apagado (maquinaria; 01/01/2010) | 4 | 3.84 | 15.36 |
| M03C020 | h | Balsa apagado de cal por fusión (maquinaria; 01/01/2010) | 336 | 0.28 | 94.08 |
|  |  | Total |  |  | 204.47 |

Claves: almacenar, foso, construcción, pasta, cal, apagado, suministro
Relación comercial: Andalucía, 204.47, Cataluña, Valencia

## Recursos

**O01OA070** h Peón ordinario construcción
Claves: ordinario

**O01OA060** h. Peón especializado
Claves: especial

**O01OB010** h. Oficial 1ª encofrador
Claves: encofrar

**P01EM270** m3 Madera de pino para apeos
Claves: MADERA, ENTIBACIONES

**O01OA030** h Oficial 1ª construcción
Claves: mano, construcción, obra, oficial

**M07CA020** h Camión bañera 20 m3 375 cv
Claves: CAMION, BAÑERA

**M07N601** t Vertido tierras limpias en parcela municipal
Claves: CANON, VERTIDO, TIERRAS, LIMPIAS, REPOSICION, CANTERAS

**O01OA050** h Ayudante construcción
Claves: mano, construcción, obra, ayudante

**MMMA67c** h Equipo chorro aire presión
Claves: maquinaria, presión, equipo, aire

**O01OC175** h. Especialista reintegraciones e injertos
Claves: medio

**O01OC110** h. Especialista en inyecciones
Claves: inyección, especial

**P33OE150** ud Boquilla de inyección manual resinas
Claves: boquilla, manual, inyección, resina

**M11PI020** h. Eq. de inyección manual
Claves: inyección, resina, manual

**O01OB160** h Ayudante
Claves: mano, obra, carpintería, ayudante

**P01DFV010** kg Fibra vidrio refuerzo mortero
Claves: FIBRA, VIDRIO, REFUERZO, HORMIGON

**P04RW075** m2 Malla fibra vidrio para armado de 4,4x4,8 mm
Claves: MALLA, FIBRA, VIDRIO, ARMADO

**M01MP010** h Proyector de mortero 3 m3/h
Claves: PROYECTOR, MORTERO

**P29ME090** ud Baliza para señalización de senderos y/o peligros
Claves: baliza, señalización, material

**P01DW090** ud Pequeño material
Claves: material

**O01OB150** h Oficial 1ª carpintería
Claves: mano, obra, carpintería, oficial

**P25MA030** l Imp. p. abierto fungi. incol
Claves: material, abierto

**P25MS020** l L. satin.trans.acab.ext/int. b.agua
Claves: transporte, material, agua

**P31CB030** m3 Tablón madera pino 20x7 cm
Claves: tablón, madero, pino

**P31CB035** m3 viga madera pino 15x15 cm
Claves: tablón, madero, pino

**O01OA020** h Capataz
Claves: CAPATAZ

**M08CA110** h Cisterna agua s/camión 10.000 l
Claves: maquinaria, cisterna, agua

**M07W020** km Transporte t zahorra
Claves: TRANSPORTE, ZAHORRA

**P01AF010** t Zahorra natural ZN(50)/ZN(20), IP=0
Claves: ZAHORRA, NATURAL

**O01OA010** h Encargado
Claves: ENCARGADO

**P01CL051** t Cal hidratada CL90-S a granel fábrica
Claves: HIDRATADA, GRANEL, FABRICA

**M07W065** t km transporte de cal a granel
Claves: TRANSPORTE, GRANEL

**M05PN120** h Minicargadora neumáticos 60 CV
Claves: maquinaria, neumático

**M08RL010** h Rodillo vibrante manual tándem 800 kg
Claves: maquinaria, manual, rodillo, vibración

**P01AG105** m3 Gravilla seleccio.color 5/15 mm
Claves: gravilla, color, material

**P29RBF040** u Bolardo fundición 0,98 m
Claves: BOLARDO, FUNDICION

**P27ERS010** ud Vinilo explicativo i/elaboración y colocación
Claves: SEÑAL, CIRCULAR, REFLEXIVA

**P29ME080ad** u Pie temático acero corten 0,5 x 2,0 m + vinilo sobre acero galvanizado
Claves: material, pie

**P01HM010a** m3 Hormigón HM-20/P/20/I central
Claves: material, hormigón, central

**P31IA010** ud Casco seguridad
Claves: seguridad, casco

**P31IA110** ud Pantalla protección c.partículas
Claves: partícula, pantalla, protección

**P31IA120** ud Gafas protectoras
Claves: gafa, protección

**P31IA140** ud Gafas antipolvo
Claves: polvo, gafa

**P31IA150** ud Semi-mascarilla 1 filtro
Claves: filtro

**P31IA158** ud Mascarilla celulosa desechable
Claves: celulosa, mascarilla

**P31IA200** ud Cascos protectores auditivos
Claves: oído, protección, casco

**P31IC050** ud Faja protección lumbar
Claves: protección

**P31IC098** ud Mono de trabajo poliéster-algod
Claves: mono, trabajo

**P31IC140** ud Peto reflectante a/r
Claves: reflejo

**P31IM005** ud Par guantes lona protección estandar
Claves: lona, protección, guante, estándar, par

**P31IM010** ud Par guantes de goma látex-antic
Claves: par, guante, goma

**P31IM038** ud Par guantes alta resist. al corte
Claves: guante, alto, par, corte

**P31IP010** ud Par botas altas de agua (negras)
Claves: bota, alto, par, negro, agua

**P31IS120** ud Cinturón de sujección
Claves: sujeción, cinturón

**P31IC060** ud Cinturón portaherramientas
Claves: portaherramient, cinturón

**P31CB020** ud Guardacuerpos metálico
Claves: guardacuerpos, metal

**P31CB040** m3 Tabla madera pino 15x5 cm
Claves: tabla, madero, pino

**P31CE100** ud Cuadro general obra pmáx. 40 kW
Claves: obra, cuadro

**P31CI010** ud Extintor polvo ABC 6 kg. 21A/113B
Claves: extintor, polvo

**P31CE010** ud Lámpara portáil mano
Claves: lámpara, mano

**O01OB210** h. Oficial 2ª electricista
Claves: electricidad

**P01LT020** mud Ladrillo perfora. tosco 25x12x7
Claves: perforación, ladrillo, tosco

**P02EAT020** ud Tapa cuadrada HA e=6cm 50x50cm
Claves: cuadrado, tapa

**P17VP040** ud Codo M-H PVC evacuación j.peg. 75 mm
Claves: codo, evacuación, PVC

**P31CE040** m. Pica cobre p/toma tierra 14,3
Claves: tierra, pica, cobre

**P31CE020** m. Cable cobre desnudo D=35 mm
Claves: cobre, desnudo, cable

**P31CE050** ud Grapa para pica
Claves: pica, grapa

**P15EC020** ud Puente de prueba
Claves: prueba

**P31CR040** ud Red seguridad D=4 mm 3,00x4,00
Claves: seguridad, red

**P31CR060** ud Soporte mordaza
Claves: soporte

**P31CR080** ud Brazo para soporte
Claves: brazo, soporte

**P31CR100** ud Tubo transversal de unión 4,00
Claves: tubo, unión

**P31CR010** m. Malla plástica stopper 1,00 m
Claves: malla, plástico

**P31CR030** m2 Red seguridad poliamida 10x10 cm
Claves: poliamida, seguridad, red

**P31SB010** m. Cinta balizamiento bicolor 8 cm
Claves: cinta, baliza, color

**P31CR160** m. Cuerda de atado redes de seguridad
Claves: cuerda, seguridad, red

**P31CR140** ud Gancho montaje red D=12 mm
Claves: gancho, montaje, red

**P31SV050** ud Poste galvanizado 80x40x2 de 2 m
Claves: poste, galvanizar

**O01OB020** h. Ayudante encofrador
Claves: ayudante, encofrar

**P31CB200** kg Puntas planas acero 20x100
Claves: punta, acero, plano

**P31SV120** ud Placa informativa PVC 50x30
Claves: información, placa, PVC

**P31CB090** ml Alquiler valla enrejado móvil 3,5x2 m. para 9 meses de duración
Claves: enrejado, valla, móvil, alquiler

**P31BC010** ud Alquiler mes WC químico 1,26 m2 y recambio
Claves: ALQUILER, QUIMICO, RECAMBIO

**P31BM010** ud Percha para aseos o duchas
Claves: percha, ducha, aseo

**P31BM020** ud Portarrollos indust.c/cerrad
Claves: portarrollo

**P31BM040** ud Jabonera industrial 1 l
Claves: jabonera, industrial

**P31BM045** ud Dispensador de papel toalla
Claves: papel

**P31BM060** ud Horno microondas 18 l. 700W
Claves: microondas, horno

**P31BM070** ud Taquilla metálica individual
Claves: metal, taquilla, individual

**P31BM080** ud Mesa melamina para 10 personas
Claves: persona, mesa, melamina

**P31BM090** ud Banco madera para 5 personas
Claves: banco, madero, persona

**P31BM100** ud Depósito-cubo basuras
Claves: basura

**P31BM110** ud Botiquín de urgencias
Claves: botiquín

**P31BM120** ud Reposición de botiquín
Claves: botiquín

**P31BC100aa** ud Acondicionamiento caseta almacén
Claves: almacén, caseta

**P31BC200vbg** ud Acondicionamiento caseta vestuario
Claves: comedor, caseta

**P31W020** ud Costo mensual Comité seguridad
Claves: mes, seguridad

**P31W040** ud Costo mensual limpieza-desinfec
Claves: mes

**P31W050** ud Costo mens. formación seguridad
Claves: seguridad

**P31W060** ud Reconocimiento médico básico I
Claves: médico, básico

**M03C010** h Batidera mecánica fosas apagado
Claves: foso, apagado, maquinaria, mecánico

**M03C020** h Balsa apagado de cal por fusión
Claves: maquinaria, cal, apagado

**M03HH020** h. Hormigonera 200 l. gasolina
Claves: gasolina, hormigón

**P01AA050** t Arena de río fina 0/2 mm
Claves: material, río, fino, areno

**P01AA083** t Arena 0/5 mm triturada lavada
Claves: ARENA, TRITURADA, LAVADA

**P01AG020** t Garbancillo 4/20 mm
Claves: material, garbancillo

**P01CC020** t. Cemento CEM II/B-P 32,5 N sacos
Claves: cemento

**P01CL020** t Cal viva molida a granel Q
Claves: cal, vivo, molido, granel, material

**P01CL060** kg Cal hidráulica NHL3,5 Gordillos (Cales de Morón)
Claves: hidráulico, cal

**P01DW210** kg Pigmentos de tierra natural
Claves: tierra, colorante, material, natural

**P01MET010** kg Arcilla y cal ensacada
Claves: MORTERO, TIERRA, ESTABILIZADA

## Entidades
- Dir0001, Juan de Dios de la Hoz Martínez, C
- Pro0001, Comunidad Propietarios Edif. Jose Pallarés, C
